# Desmontaje de señal vertical

- Propiedad del archivo: CYPE Ingenieros S.A.
- Formato: FIEBDC-3/2016
- Programa: Generador de precios de la construcción. CYPE Ingenieros, S.A.
- Fecha: 25/10/2024
- Ámbito geográfico: Perú
- Divisa: PEN
- Costes indirectos: 3 %
- Gastos generales: 13 %
- Beneficio industrial: 6 %
- IVA: 18 %

## D Demoliciones

### DT Amoblamiento urbano

#### DTM Mobiliario urbano

**DTM030** Ud Desmontaje de señal vertical.
Desmontaje de señal vertical triangular, con medios manuales, y carga manual sobre camión o contenedor.
Criterio de valoración económica: El precio incluye la reparación de desperfectos en la superficie de apoyo y el desmontaje de los elementos de sujeción.
Incluye: Desmontaje del elemento. Reparación de la superficie de apoyo. Retirada y acopio del material desmontado. Limpieza de los restos de obra. Carga manual del material desmontado y restos de obra sobre camión o contenedor.
Criterio de medición de proyecto: Número de unidades previstas, según documentación gráfica de Proyecto.
Criterio de medición de obra: Se medirá el número de unidades realmente desmontadas según especificaciones de Proyecto.

| Código | Ud | Descripción | Rendimiento | Precio | Importe |
|---|---|---|---|---|---|
| mo087 | h | Oficial de construcción de obra civil. (mano de obra) | 0.148 | 21.86 | 3.235 |
| % | % | Herramientas | 2 % | 3.235 | 0.065 |
|  |  | Costes directos |  |  | 3.300 |

Residuos:
- demolición: ruo170405 Hierro y acero. (componente de residuo); rendimiento 8.8 kg; Código LER 17 04 05; Masa del elemento 1 kg; Volumen 0.000476 m3
