# Caja de registro para líneas subterráneas de alta tensión

- Propiedad del archivo: CYPE Ingenieros S.A.
- Formato: FIEBDC-3/2016
- Programa: Generador de precios de la construcción. CYPE Ingenieros, S.A.
- Fecha: 03/04/2024
- Ámbito geográfico: Perú
- Divisa: PEN
- Costes indirectos: 3 %
- Gastos generales: 13 %
- Beneficio industrial: 6 %
- IVA: 18 %

## I Instalaciones

### IU Urbanas

#### IUM Líneas subterráneas de alta tensión

**IUM005** Ud Caja de registro para líneas subterráneas de alta tensión.
Caja de registro prefabricada de concreto, sin fondo, de 145x90x120 cm de medidas interiores y 8 cm de espesor de pared, acceso de 62x117 cm, con paredes rebajadas para la entrada de tubos, capaz de soportar una carga de 400 kN, con marco de acero galvanizado y tapa de concreto armado, de 128x74x5 cm, carga de rotura 125 kN, para líneas subterráneas de alta tensión.
Criterio de valoración económica: El precio no incluye la excavación ni el relleno del trasdós.
Incluye: Replanteo. Colocación de la caja de registro prefabricada. Ejecución de taladros para conexionado de tubos. Conexionado de los tubos a la caja de registro. Colocación del marco y la tapa.
Criterio de medición de proyecto: Número de unidades previstas, según documentación gráfica de Proyecto.
Criterio de medición de obra: Se medirá el número de unidades realmente ejecutadas según especificaciones de Proyecto.

| Código | Ud | Descripción | Rendimiento | Precio | Importe |
|---|---|---|---|---|---|
| mt35arg010g | Ud | Caja de registro prefabricada de concreto, sin fondo, de 145x90x120 cm de medidas interiores y 8 cm de espesor de pared, acceso de 62x117 cm, con paredes rebajadas para la entrada de tubos, capaz de soportar una carga de 400 kN, para líneas eléctricas subterráneas. (material) | 1 | 672.77 | 672.770 |
| mt35arg015c | Ud | Marco de acero galvanizado y tapa de concreto armado, de 128x74x5 cm, carga de rotura 125 kN. (material) | 1 | 343.53 | 343.530 |
| mo020 | h | Operario de construcción. (mano de obra) | 0.678 | 31.29 | 21.215 |
| mo077 | h | Oficial de construcción. (mano de obra) | 0.678 | 21.72 | 14.726 |
| % | % | Herramientas | 2 % | 1052.241 | 21.045 |
|  |  | Costes directos |  |  | 1073.286 |
