# Canalización subterránea de protección del cableado de alumbrado público

- Propiedad del archivo: CYPE Ingenieros S.A.
- Formato: FIEBDC-3/2016
- Programa: Generador de precios de la construcción. CYPE Ingenieros, S.A.
- Fecha: 03/04/2024
- Ámbito geográfico: Perú
- Divisa: PEN
- Costes indirectos: 3 %
- Gastos generales: 13 %
- Beneficio industrial: 6 %
- IVA: 18 %

## I Instalaciones

### IU Urbanas

#### IUP Redes de alumbrado público

**IUP050** m Canalización subterránea de protección del cableado de alumbrado público.
Canalización subterránea de protección del cableado de alumbrado público, formada por tubo protector de polietileno de doble pared, de 110 mm de diámetro, resistencia a compresión mayor de 250 N, suministrado en rollo. Incluso hilo guía. Totalmente montada, conexionada y probada.
Incluye: Replanteo. Colocación del tubo.
Criterio de medición de proyecto: Longitud medida según documentación gráfica de Proyecto.
Criterio de medición de obra: Se medirá la longitud realmente ejecutada según especificaciones de Proyecto.

| Código | Ud | Descripción | Rendimiento | Precio | Importe |
|---|---|---|---|---|---|
| mt35aia080af | m | Tubo curvable, suministrado en rollo, de polietileno de doble pared (interior lisa y exterior corrugada), de color naranja, de 110 mm de diámetro nominal, para canalización enterrada, resistencia a la compresión 250 N, con grado de protección IP549, con hilo guía incorporado. (material) | 1 | 28.67 | 28.670 |
| mt35www010 | Ud | Material auxiliar para instalaciones eléctricas. (material) | 0.1 | 7.48 | 0.748 |
| mo003 | h | Operario electricista. (mano de obra) | 0.045 | 32.15 | 1.447 |
| mo102 | h | Oficial electricista. (mano de obra) | 0.027 | 21.68 | 0.585 |
| % | % | Herramientas | 2 % | 31.450 | 0.629 |
|  |  | Costes directos |  |  | 32.079 |

Residuos:
- colocación: mt35aia080af; factor de residuo 0.0275

## Recursos

**mt35aia080af** m Tubo curvable, suministrado en rollo
Datos técnicos: Coste energético 148.226 MJ; Emisión de CO2 7.359 kg; Código LER 17 02 03; Masa del elemento 1.53 kg; Volumen 0.00255 m3
