# Preinstalación de medidor de riego

- Propiedad del archivo: CYPE Ingenieros S.A.
- Formato: FIEBDC-3/2016
- Programa: Generador de precios de la construcción. CYPE Ingenieros, S.A.
- Fecha: 03/04/2024
- Ámbito geográfico: Perú
- Divisa: PEN
- Costes indirectos: 3 %
- Gastos generales: 13 %
- Beneficio industrial: 6 %
- IVA: 18 %

## I Instalaciones

### IU Urbanas

#### IUR Redes de riego

**IUR040** Ud Preinstalación de medidor de riego.
Preinstalación de medidor de riego de 2" DN 50 mm, colocado en hornacina, conectado al ramal de acometida y al ramal de abastecimiento y distribución, formada por dos llaves de corte de esfera de latón niquelado; grifo de purga y válvula de retención. Incluso marco y tapa de fundición dúctil para registro y demás material auxiliar. Totalmente montada, conexionada y probada.
Criterio de valoración económica: El precio no incluye el medidor.
Incluye: Replanteo. Colocación y fijación de accesorios y piezas especiales.
Criterio de medición de proyecto: Número de unidades previstas, según documentación gráfica de Proyecto.
Criterio de medición de obra: Se medirá el número de unidades realmente ejecutadas según especificaciones de Proyecto.

| Código | Ud | Descripción | Rendimiento | Precio | Importe |
|---|---|---|---|---|---|
| mt37sve010g | Ud | Válvula de esfera de latón niquelado para roscar de 2". (material) | 2 | 144.33 | 288.660 |
| mt37sgl010c | Ud | Grifo de purga de 25 mm. (material) | 1 | 24.34 | 24.340 |
| mt37svr010f | Ud | Válvula de retención de latón para roscar de 2". (material) | 1 | 100.75 | 100.750 |
| mt37aar010c | Ud | Marco y tapa de fundición dúctil de 50x50 cm, según Compañía Suministradora. (material) | 1 | 146.41 | 146.410 |
| mt37www010 | Ud | Material auxiliar para instalaciones sanitarias. (material) | 1 | 5.13 | 5.130 |
| mo008 | h | Operario plomero. (mano de obra) | 1.628 | 32.15 | 52.340 |
| mo107 | h | Oficial plomero. (mano de obra) | 0.814 | 21.68 | 17.648 |
| % | % | Herramientas | 4 % | 635.278 | 25.411 |
|  |  | Costes directos |  |  | 660.689 |

## Recursos

**mt37sve010g** Ud Válvula de esfera de latón niquelado para roscar de 2"
Datos técnicos: Coste energético 1932.739 MJ; Emisión de CO2 129.861 kg
Residuos:
- embalaje: re150101 Envases de papel y cartón. (componente de residuo); rendimiento 0.072 kg; Código LER 15 01 01; Masa del elemento 1 kg; Volumen 0.001333 m3

**mt37sgl010c** Ud Grifo de purga de 25 mm
Datos técnicos: Coste energético 0.039 MJ; Emisión de CO2 0.061 kg
Residuos:
- embalaje: re150101 Envases de papel y cartón; rendimiento 0.072 kg

**mt37svr010f** Ud Válvula de retención de latón para roscar de 2"
Datos técnicos: Coste energético 1533.900 MJ; Emisión de CO2 103.075 kg
Residuos:
- embalaje: re150101 Envases de papel y cartón; rendimiento 0.072 kg

**mt37aar010c** Ud Marco y tapa de fundición dúctil de 50x50 cm, según Compañía Suministradora
Datos técnicos: Coste energético 472.524 MJ; Emisión de CO2 29.506 kg
Residuos:
- embalaje: re150101 Envases de papel y cartón; rendimiento 0.072 kg
