# Tubería de abastecimiento y distribución

- Propiedad del archivo: CYPE Ingenieros S.A.
- Formato: FIEBDC-3/2016
- Programa: Generador de precios de la construcción. CYPE Ingenieros, S.A.
- Fecha: 25/10/2024
- Ámbito geográfico: Perú
- Divisa: PEN
- Costes indirectos: 3 %
- Gastos generales: 13 %
- Beneficio industrial: 6 %
- IVA: 18 %

## I Instalaciones

### IU Urbanas

#### IUR Redes de riego

**IUR020** m Tubería de abastecimiento y distribución.
Tubería de abastecimiento y distribución de agua de riego, formada por tubo de polietileno PE 40 de color negro con bandas de color azul, de 20 mm de diámetro exterior y 2,8 mm de espesor, PN=10 atm, enterrada, colocada sobre lecho de arena de 10 cm de espesor, debidamente compactada y nivelada con pisón vibrante de guiado manual, relleno lateral compactando hasta los riñones y posterior relleno con la misma arena hasta 10 cm por encima de la generatriz superior de la tubería. Incluso accesorios de conexión y. Totalmente montada, conexionada y probada.
Criterio de valoración económica: El precio no incluye la excavación ni el relleno principal.
Incluye: Replanteo y trazado. Eliminación de las tierras sueltas del fondo de la excavación. Vertido de la arena en el fondo de la zanja. Colocación de la tubería. Ejecución del relleno envolvente.
Criterio de medición de proyecto: Longitud medida según documentación gráfica de Proyecto.
Criterio de medición de obra: Se medirá la longitud realmente ejecutada según especificaciones de Proyecto.

| Código | Ud | Descripción | Rendimiento | Precio | Importe |
|---|---|---|---|---|---|
| mt01ara010a | m³ | Arena con granulometría de 0 a 5 mm de diámetro, limpia. (material) | 0.088 | 49.38 | 4.345 |
| mt37tpa030ac | m | Tubo de polietileno PE 40 de color negro con bandas de color azul, de 20 mm de diámetro exterior y 2,8 mm de espesor, PN=10 atm, con el precio incrementado el 10% en concepto de accesorios y piezas especiales. (material) | 1 | 4.36 | 4.360 |
| mo020 | h | Operario de construcción. (mano de obra) | 0.065 | 31.48 | 2.046 |
| mo113 | h | Peón de construcción. (mano de obra) | 0.065 | 21.05 | 1.368 |
| mo008 | h | Operario plomero. (mano de obra) | 0.054 | 32.35 | 1.747 |
| % | % | Herramientas | 2 % | 13.866 | 0.277 |
|  |  | Costes directos |  |  | 14.143 |

Residuos:
- colocación: mt01ara010a Arena con granulometría de 0 a 5 mm de diámetro, limpia; factor de residuo 0.003
- colocación: mt37tpa030ac; factor de residuo 0.044

## Recursos

**mt01ara010a** m³ Arena con granulometría de 0 a 5 mm de diámetro, limpia
Datos técnicos: Coste energético 146.250 MJ; Emisión de CO2 7.800 kg; Código LER 01 04 09; Masa del elemento 1950 kg; Volumen 1.21875 m3

**mt37tpa030ac** m Tubo de polietileno PE 40 de color negro con bandas de color azul
Datos técnicos: Coste energético 30.101 MJ; Emisión de CO2 0.800 kg; Código LER 17 02 03; Masa del elemento 0.18 kg; Volumen 0.0003 m3
Residuos:
- embalaje: re170201 Madera. (componente de residuo); rendimiento 0.04 kg; Código LER 17 02 01; Masa del elemento 1 kg; Volumen 0.000909 m3
