# Colector enterrado de poliéster

- Propiedad del archivo: CYPE Ingenieros S.A.
- Formato: FIEBDC-3/2016
- Programa: Generador de precios de la construcción. CYPE Ingenieros, S.A.
- Fecha: 25/10/2024
- Ámbito geográfico: Perú
- Divisa: PEN
- Costes indirectos: 3 %
- Gastos generales: 13 %
- Beneficio industrial: 6 %
- IVA: 18 %

## I Instalaciones

### IU Urbanas

#### IUS Redes de saneamiento

**IUS013** m Colector enterrado de poliéster.
Colector enterrado en terreno no agresivo, formado por tubo de poliéster reforzado con fibra de vidrio (PRFV), diámetro nominal 400 mm, rigidez anular nominal 5 kN/m², y sección circular, con una pendiente mínima del 0,50%, para conducción de saneamiento sin presión, colocado sobre lecho de arena de 10 cm de espesor, debidamente compactada y nivelada con pisón vibrante de guiado manual, relleno lateral compactando hasta los riñones y posterior relleno con la misma arena hasta 30 cm por encima de la generatriz superior. Incluso, manguito con junta de EPDM en un extremo del tubo, lubricante para montaje, accesorios y piezas especiales.
Criterio de valoración económica: El precio incluye los equipos y la maquinaria necesarios para el desplazamiento y la disposición en obra de los elementos, pero no incluye la excavación ni el relleno principal.
Incluye: Replanteo del recorrido del colector. Presentación en seco de los tubos. Vertido de la arena en el fondo de la zanja. Descenso y colocación de los tubos en el fondo de la zanja. Montaje, conexionado y comprobación de su correcto funcionamiento. Ejecución del relleno envolvente.
Criterio de medición de proyecto: Longitud medida en proyección horizontal, entre caras interiores de cajas de registro u otros elementos de unión, según documentación gráfica de Proyecto.
Criterio de medición de obra: Se medirá, en proyección horizontal, la longitud realmente ejecutada según especificaciones de Proyecto, entre caras interiores de cajas de registro u otros elementos de unión, incluyendo los tramos ocupados por piezas especiales.

| Código | Ud | Descripción | Rendimiento | Precio | Importe |
|---|---|---|---|---|---|
| mt11ade010aa | m | Tubo para saneamiento de poliéster reforzado con fibra de vidrio (PRFV), fabricado por centrifugación, diámetro nominal 400 mm, diámetro exterior 427 mm, diámetro interior 410 mm, rigidez anular nominal 5 kN/m², presión nominal 1 atm, longitud nominal 6 m, incluso manguito con junta de EPDM en un extremo del tubo. (material) | 1.05 | 308.17 | 323.579 |
| mt11ade100a | kg | Lubricante para unión mediante junta elástica de tubos y accesorios. (material) | 0.007 | 77.2 | 0.540 |
| mt01ara010a | m³ | Arena con granulometría de 0 a 5 mm de diámetro, limpia. (material) | 0.541 | 49.38 | 26.715 |
| mq04cag010b | h | Camión con grúa de hasta 10 t. (maquinaria) | 0.119 | 189.06 | 22.498 |
| mq01ret020b | h | Retrocargadora sobre neumáticos, de 70 kW. (maquinaria) | 0.075 | 123.29 | 9.247 |
| mq02rop020 | h | Pisón vibrante de guiado manual, de 80 kg, con placa de 30x30 cm, tipo rana. (maquinaria) | 0.446 | 11.82 | 5.272 |
| mo041 | h | Operario de construcción de obra civil. (mano de obra) | 0.358 | 31.48 | 11.270 |
| mo087 | h | Oficial de construcción de obra civil. (mano de obra) | 0.172 | 21.86 | 3.760 |
| % | % | Herramientas | 2 % | 402.881 | 8.058 |
|  |  | Costes directos |  |  | 410.939 |

Residuos:
- colocación: mt11ade010aa; factor de residuo 0.0165
- colocación: mt01ara010a Arena con granulometría de 0 a 5 mm de diámetro, limpia; factor de residuo 0.003

## Recursos

**mt11ade010aa** m Tubo para saneamiento de poliéster reforzado con fibra de vidrio (PRFV)
Datos técnicos: Coste energético 2460.752 MJ; Emisión de CO2 122.174 kg; Código LER 17 02 03; Masa del elemento 25.4 kg; Volumen 0.042333 m3

**mt01ara010a** m³ Arena con granulometría de 0 a 5 mm de diámetro, limpia
Datos técnicos: Coste energético 146.250 MJ; Emisión de CO2 7.800 kg; Código LER 01 04 09; Masa del elemento 1950 kg; Volumen 1.21875 m3
