# Despalme y limpieza del terreno, con medios mecánicos

- Propiedad del archivo: CYPE Ingenieros S.A.
- Formato: FIEBDC-3/2016
- Programa: Generador de precios de la construcción. CYPE Ingenieros, S.A.
- Fecha: 03/04/2024
- Ámbito geográfico: Perú
- Divisa: PEN
- Costes indirectos: 3 %
- Gastos generales: 13 %
- Beneficio industrial: 6 %
- IVA: 18 %

## J Jardinería

### JA Preparación del terreno

#### JAA Trabajos preliminares

**JAA020** m² Despalme y limpieza del terreno, con medios mecánicos.
Despalme y limpieza del terreno, con medios mecánicos, para una pendiente menor del 12% y una superficie de trabajo menor de 5000 m², efectuando dos pasadas de la máquina como mínimo.
Criterio de valoración económica: El precio incluye la protección de los árboles o plantas que se han de conservar, pero no incluye la retirada y carga de los materiales de despalme.
Incluye: Preparación de la superficie de trabajo. Despalme del terreno. Troceado y apilado de los materiales de despalme.
Criterio de medición de proyecto: Superficie medida en proyección horizontal, según documentación gráfica de Proyecto.
Criterio de medición de obra: Se medirá, en proyección horizontal, la superficie realmente ejecutada según especificaciones de Proyecto.

| Código | Ud | Descripción | Rendimiento | Precio | Importe |
|---|---|---|---|---|---|
| mq09tra020 | h | Tractor agrícola, de 48 kW, equipado con desbrozadora de martillos, de 1,5 a 2 m de anchura de trabajo. (maquinaria) | 0.001 | 141.07 | 0.141 |
| % | % | Herramientas | 2 % | 0.141 | 0.003 |
|  |  | Costes directos |  |  | 0.144 |

Residuos:
- excavación: ruo170504 Tierra y piedras distintas de las especificadas en el código 17 05 03. (componente de residuo); rendimiento 184.95 kg; Código LER 17 05 04; Masa del elemento 1 kg; Volumen 0.000625 m3
- excavación: ruo200201 Residuos biodegradables. (componente de residuo); rendimiento 10.275 kg; Código LER 20 02 01; Masa del elemento 1 kg; Volumen 0.000667 m3
- excavación: ruo200303 Residuos de la limpieza viaria. (componente de residuo); rendimiento 10.275 kg; Código LER 20 03 03; Masa del elemento 1 kg; Volumen 0.000667 m3
