# Escarificado del terreno

- Propiedad del archivo: CYPE Ingenieros S.A.
- Formato: FIEBDC-3/2016
- Programa: Generador de precios de la construcción. CYPE Ingenieros, S.A.
- Fecha: 25/10/2024
- Ámbito geográfico: Perú
- Divisa: PEN
- Costes indirectos: 3 %
- Gastos generales: 13 %
- Beneficio industrial: 6 %
- IVA: 18 %

## J Jardinería

### JA Preparación del terreno

#### JAB Acondicionamiento físico

**JAB030** m² Escarificado del terreno.
Escarificado profundo del terreno compacto, con medios mecánicos, mediante tractor agrícola equipado con escarificador, alcanzando una profundidad de entre 10 y 15 cm.
Incluye: Escarificado del terreno. Señalización y protección del terreno.
Criterio de medición de proyecto: Superficie medida en proyección horizontal, según documentación gráfica de Proyecto.
Criterio de medición de obra: Se medirá, en proyección horizontal, la superficie realmente ejecutada según especificaciones de Proyecto.

| Código | Ud | Descripción | Rendimiento | Precio | Importe |
|---|---|---|---|---|---|
| mq09tra100 | h | Tractor agrícola, de 33 kW, equipado con escarificador, de 1,8 m de anchura de trabajo. (maquinaria) | 0.022 | 117.15 | 2.577 |
| mo040 | h | Operario jardinero. (mano de obra) | 0.003 | 31.48 | 0.094 |
| % | % | Herramientas | 2 % | 2.671 | 0.053 |
|  |  | Costes directos |  |  | 2.724 |
