# Arado del terreno

- Propiedad del archivo: CYPE Ingenieros S.A.
- Formato: FIEBDC-3/2016
- Programa: Generador de precios de la construcción. CYPE Ingenieros, S.A.
- Fecha: 03/04/2024
- Ámbito geográfico: Perú
- Divisa: PEN
- Costes indirectos: 3 %
- Gastos generales: 13 %
- Beneficio industrial: 6 %
- IVA: 18 %

## J Jardinería

### JA Preparación del terreno

#### JAB Acondicionamiento físico

**JAB060** m² Arado del terreno.
Arado del terreno medio, con medios mecánicos, mediante tractor agrícola equipado con arado de vertederas, efectuando dos pasadas cruzadas, alcanzando una profundidad de hasta 40 cm y el desmenuzamiento completo de los terrones.
Incluye: Arado del terreno. Señalización y protección del terreno.
Criterio de medición de proyecto: Superficie medida en proyección horizontal, según documentación gráfica de Proyecto.
Criterio de medición de obra: Se medirá, en proyección horizontal, la superficie realmente ejecutada según especificaciones de Proyecto.

| Código | Ud | Descripción | Rendimiento | Precio | Importe |
|---|---|---|---|---|---|
| mq09tra080 | h | Tractor agrícola, de 44 kW, equipado con arado de vertederas. (maquinaria) | 0.002 | 78.93 | 0.158 |
| mo040 | h | Operario jardinero. (mano de obra) | 0.001 | 31.29 | 0.031 |
| % | % | Herramientas | 2 % | 0.189 | 0.004 |
|  |  | Costes directos |  |  | 0.193 |
