# Protector antihierbas individual de base de siembra

- Propiedad del archivo: CYPE Ingenieros S.A.
- Formato: FIEBDC-3/2016
- Programa: Generador de precios de la construcción. CYPE Ingenieros, S.A.
- Fecha: 03/04/2024
- Ámbito geográfico: Perú
- Divisa: PEN
- Costes indirectos: 3 %
- Gastos generales: 13 %
- Beneficio industrial: 6 %
- IVA: 18 %

## J Jardinería

### JD Sistemas de drenaje, sujeción y protección

#### JDP Protectores

**JDP010** Ud Protector antihierbas individual de base de siembra.
Protector antihierbas individual de base de siembra, formada por manta de fibras de yute para impedir el desarrollo de malezas en una siembra reciente, de 700x700 mm y 15 mm de espesor, con corte en forma de Y y malla de rafia en su cara inferior.
Incluye: Preparación de la superficie de apoyo. Colocación y ajuste al fondo de la siembra de la manta de yute.
Criterio de medición de proyecto: Número de unidades previstas, según documentación gráfica de Proyecto.
Criterio de medición de obra: Se medirá el número de unidades realmente ejecutadas según especificaciones de Proyecto.

| Código | Ud | Descripción | Rendimiento | Precio | Importe |
|---|---|---|---|---|---|
| mt48ppa010n | Ud | Manta de fibras de yute para impedir el desarrollo de malezas en una siembra reciente, de 700x700 mm y 15 mm de espesor, con corte en forma de Y y malla de rafia en su cara inferior. (material) | 1 | 6.1 | 6.100 |
| mo040 | h | Operario jardinero. (mano de obra) | 0.003 | 31.29 | 0.094 |
| mo086 | h | Oficial jardinero. (mano de obra) | 0.02 | 21.72 | 0.434 |
| % | % | Herramientas | 2 % | 6.628 | 0.133 |
|  |  | Costes directos |  |  | 6.761 |
