# Sistema aéreo de anclaje para sujeción de árbol

- Propiedad del archivo: CYPE Ingenieros S.A.
- Formato: FIEBDC-3/2016
- Programa: Generador de precios de la construcción. CYPE Ingenieros, S.A.
- Fecha: 03/04/2024
- Ámbito geográfico: Perú
- Divisa: PEN
- Costes indirectos: 3 %
- Gastos generales: 13 %
- Beneficio industrial: 6 %
- IVA: 18 %

## J Jardinería

### JD Sistemas de drenaje, sujeción y protección

#### JDS Sistemas de anclaje

**JDS020** Ud Sistema aéreo de anclaje para sujeción de árbol.
Sistema aéreo de anclaje para sujeción de árbol con diámetro de tronco menor de 10 cm, formado por cincha elástica de 10 m de longitud y 25 mm de anchura, con tensor de trinquete, enlazada al tronco del árbol y a una estructura auxiliar, alrededor del mismo, compuesta por tres rollizos dispuestos en vertical formando en planta un triángulo equilátero y otros tres cerrando el triángulo en horizontal a una altura aproximada de 1/3 de la altura del árbol.
Incluye: Colocación del sistema de anclaje. Sujeción del sistema al tronco del árbol. Tensado.
Criterio de medición de proyecto: Número de unidades previstas, según documentación gráfica de Proyecto.
Criterio de medición de obra: Se medirá el número de unidades realmente ejecutadas según especificaciones de Proyecto.

| Código | Ud | Descripción | Rendimiento | Precio | Importe |
|---|---|---|---|---|---|
| mt48adp020d | Ud | Kit de anclaje para sujeción de árbol, compuesto por cincha elástica de 10 m de longitud y 25 mm de anchura y un tensor de trinquete. (material) | 1 | 58.04 | 58.040 |
| mt50spv030a | m | Rollizo de madera, de 10 a 12 cm de diámetro. (material) | 8 | 14 | 112.000 |
| mo040 | h | Operario jardinero. (mano de obra) | 0.271 | 31.29 | 8.480 |
| mo115 | h | Peón jardinero. (mano de obra) | 1.628 | 20.92 | 34.058 |
| % | % | Herramientas | 2 % | 212.578 | 4.252 |
|  |  | Costes directos |  |  | 216.830 |

Residuos:
- colocación: mt50spv030a Rollizo de madera, de 10 a 12 cm de diámetro; factor de residuo 0.0119714

## Recursos

**mt50spv030a** m Rollizo de madera, de 10 a 12 cm de diámetro
Datos técnicos: Coste energético 403.098 MJ; Emisión de CO2 -12.270 kg; Código LER 17 02 01; Masa del elemento 6.498 kg; Volumen 0.005907 m3
Residuos:
- embalaje: re170203 Plástico. (componente de residuo); rendimiento 0.002 kg; Código LER 17 02 03; Masa del elemento 1 kg; Volumen 0.001667 m3
