# Árbol de hoja perenne

- Propiedad del archivo: CYPE Ingenieros S.A.
- Formato: FIEBDC-3/2016
- Programa: Generador de precios de la construcción. CYPE Ingenieros, S.A.
- Fecha: 25/10/2024
- Ámbito geográfico: Perú
- Divisa: PEN
- Costes indirectos: 3 %
- Gastos generales: 13 %
- Beneficio industrial: 6 %
- IVA: 18 %

## J Jardinería

### JS Suministro y siembra de plantas

#### JSS Suministro de plantas

**JSS010** Ud Árbol de hoja perenne.
Aligustre (Ligustrum japonicum 'Variegata') de 20 a 25 cm de diámetro de tronco; suministro en contenedor estándar.
Incluye: Transporte y descarga a pie de hoyo de siembra.
Criterio de medición de proyecto: Número de unidades previstas, según documentación gráfica de Proyecto.
Criterio de medición de obra: Se medirá el número de unidades realmente suministradas según especificaciones de Proyecto.

| Código | Ud | Descripción | Rendimiento | Precio | Importe |
|---|---|---|---|---|---|
| mt48eap095ob | Ud | Aligustre (Ligustrum japonicum 'Variegata') de 20 a 25 cm de diámetro de tronco; suministro en contenedor estándar de 70 l. (material) | 1 | 723.12 | 723.120 |
| % | % | Herramientas | 2 % | 723.120 | 14.462 |
|  |  | Costes directos |  |  | 737.582 |
