# Pavimento deportivo de césped sintético

- Propiedad del archivo: CYPE Ingenieros S.A.
- Formato: FIEBDC-3/2016
- Programa: Generador de precios de la construcción. CYPE Ingenieros, S.A.
- Fecha: 25/10/2024
- Ámbito geográfico: Perú
- Divisa: PEN
- Costes indirectos: 3 %
- Gastos generales: 13 %
- Beneficio industrial: 6 %
- IVA: 18 %

## M Firmes y pavimentos urbanos

### MD Pisos deportivos

#### MDB De césped sintético

**MDB005** m² Pavimento deportivo de césped sintético.
Pavimento deportivo para pista multideporte, formado por césped sintético, color verde, compuesto de mechones rectos monofilamento bicolor con forma de diamante de 3/8" de fibra 100% polietileno resistente a los rayos UV, 12000/6 decitex, 250 micras de espesor, combinados con fibra texturizada con 8000/8 decitex y 140 micras de espesor, tejidos sobre base con doble capa de polipropileno reforzada con una capa de fieltro, con termofijado y sellado con látex a base de un copolímero de acetato de vinil etileno, de 30 mm de altura de pelo, 32 mm de altura total de moqueta, 2453 g/m² y 16800 mechones/m², con líneas de juego de césped sintético, Compograss MD TXT 30/16.8 (12.0+8.0) Línea Blanca, color blanco, banda de unión de geotextil de polipropileno, de 300 mm de anchura y adhesivo de poliuretano bicomponente, lastrado con 16 kg/m² de agregado silíceo, de granulometría comprendida entre 0,4 y 0,8 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit201d | m² | Césped sintético, color verde, compuesto de mechones rectos monofilamento bicolor con forma de diamante de 3/8" de fibra 100% polietileno resistente a los rayos UV, 12000/6 decitex, 250 micras de espesor, combinados con fibra texturizada con 8000/8 decitex y 140 micras de espesor, tejidos sobre base con doble capa de polipropileno reforzada con una capa de fieltro, con termofijado y sellado con látex a base de un copolímero de acetato de vinil etileno, de 30 mm de altura de pelo, 32 mm de altura total de moqueta, 2453 g/m² y 16800 mechones/m², suministrado en rollos. (material) | 1.03 | 85.17 | 87.725 |
| mt47cit202c | m² | Césped sintético, Compograss MD TXT 30/16.8 (12.0+8.0) Línea Blanca, color blanco, suministrado en rollos, para líneas de juego. (material) | 0.2 | 5.23 | 1.046 |
| mt47cit260a | kg | Adhesivo de poliuretano bicomponente. (material) | 0.18 | 15.59 | 2.806 |
| mt47cit250a | m | Banda de unión de geotextil de polipropileno, de 300 mm de anchura, para pistas de pádel o de tenis, de césped sintético, suministrada en rollos. (material) | 0.4 | 3.83 | 1.532 |
| mt47cit004a | kg | Agregado silíceo, de granulometría comprendida entre 0,4 y 0,8 mm, suministrado en sacos. (material) | 16 | 0.53 | 8.480 |
| mq07cel010 | h | Carretilla elevadora diesel de doble tracción de 8 t. (maquinaria) | 0.002 | 82.95 | 0.166 |
| mo041 | h | Operario de construcción de obra civil. (mano de obra) | 0.156 | 31.48 | 4.911 |
| mo087 | h | Oficial de construcción de obra civil. (mano de obra) | 0.156 | 21.86 | 3.410 |
| % | % | Herramientas | 2 % | 110.076 | 2.202 |
|  |  | Costes directos |  |  | 112.278 |

Residuos:
- colocación: mt47cit201d; factor de residuo 0.0192707
- colocación: mt47cit202c; factor de residuo 0.022
- colocación: mt47cit260a Adhesivo de poliuretano bicomponente; factor de residuo 0.040716
- colocación: mt47cit250a; factor de residuo 0.07
- colocación: mt47cit004a Agregado silíceo, de granulometría comprendida entre 0,4 y 0,8 mm, suministrado en sacos; factor de residuo 0.009

## Recursos

**mt47cit201d** m² Césped sintético
Datos técnicos: Coste energético 242.971 MJ; Emisión de CO2 12.063 kg; Código LER 17 02 03; Masa del elemento 2.453 kg; Volumen 0.004088 m3
Residuos:
- embalaje: re170203 Plástico. (componente de residuo); rendimiento 0.055 kg; Código LER 17 02 03; Masa del elemento 1 kg; Volumen 0.001667 m3

**mt47cit202c** m² Césped sintético
Datos técnicos: Coste energético 225.924 MJ; Emisión de CO2 11.217 kg; Código LER 17 02 03; Masa del elemento 2.282 kg; Volumen 0.003803 m3
Residuos:
- embalaje: re170203 Plástico; rendimiento 0.05 kg

**mt47cit260a** kg Adhesivo de poliuretano bicomponente
Datos técnicos: Coste energético 144.471 MJ; Emisión de CO2 7.014 kg; Código LER 17 09 04; Masa del elemento 1 kg; Volumen 0.000667 m3
Residuos:
- embalaje: re170203 Plástico; rendimiento 0.003 kg

**mt47cit250a** m Banda de unión de geotextil de polipropileno
Datos técnicos: Coste energético 10.656 MJ; Emisión de CO2 0.341 kg; Código LER 17 06 04; Masa del elemento 0.09 kg; Volumen 0.00015 m3
Residuos:
- embalaje: re170203 Plástico; rendimiento 0.001 kg

**mt47cit004a** kg Agregado silíceo, de granulometría comprendida entre 0,4 y 0,8 mm, suministrado en sacos
Datos técnicos: Coste energético 0.559 MJ; Emisión de CO2 0.028 kg; Código LER 01 04 08; Masa del elemento 1 kg; Volumen 0.000667 m3
Residuos:
- embalaje: re170203 Plástico; rendimiento 0.005 kg
