# Marca vial de rebordeo

- Propiedad del archivo: CYPE Ingenieros S.A.
- Formato: FIEBDC-3/2016
- Programa: Generador de precios de la construcción. CYPE Ingenieros, S.A.
- Fecha: 03/04/2024
- Ámbito geográfico: Perú
- Divisa: PEN
- Costes indirectos: 3 %
- Gastos generales: 13 %
- Beneficio industrial: 6 %
- IVA: 18 %

## M Firmes y pavimentos urbanos

### MS Señalización vial

#### MSH Señalización horizontal

**MSH040** m Marca vial de rebordeo.
Aplicación manual de pintura plástica para exterior, a base de resinas acrílicas, color negro, acabado satinado, textura lisa, para marca vial de rebordeo, de 25 cm de anchura.
Incluye: Barrido mediante barredora mecánica. Aplicación manual de la mezcla.
Criterio de medición de proyecto: Longitud medida según documentación gráfica de Proyecto.
Criterio de medición de obra: Se medirá la longitud realmente ejecutada según especificaciones de Proyecto.

| Código | Ud | Descripción | Rendimiento | Precio | Importe |
|---|---|---|---|---|---|
| mt27mvh020c | kg | Pintura plástica para exterior, a base de resinas acrílicas, color negro, acabado satinado, textura lisa. (material) | 0.18 | 8.09 | 1.456 |
| mo041 | h | Operario de construcción de obra civil. (mano de obra) | 0.06 | 31.29 | 1.877 |
| mo087 | h | Oficial de construcción de obra civil. (mano de obra) | 0.03 | 21.72 | 0.652 |
| % | % | Herramientas | 2 % | 3.985 | 0.080 |
|  |  | Costes directos |  |  | 4.065 |

Residuos:
- colocación: mt27mvh020c Pintura plástica para exterior, a base de resinas acrílicas, color negro, acabado satinado, textura lisa; factor de residuo 0.055

## Recursos

**mt27mvh020c** kg Pintura plástica para exterior, a base de resinas acrílicas, color negro, acabado satinado, textura lisa
Datos técnicos: Coste energético 19.710 MJ; Emisión de CO2 1.004 kg; Código LER 08 01 11; Masa del elemento 1 kg; Volumen 0.001111 m3
Residuos:
- embalaje: re170203 Plástico. (componente de residuo); rendimiento 0.032 kg; Código LER 17 02 03; Masa del elemento 1 kg; Volumen 0.001667 m3
