# Juego biosaludable, tipo surf

- Propiedad del archivo: CYPE Ingenieros S.A.
- Formato: FIEBDC-3/2016
- Programa: Generador de precios de la construcción. CYPE Ingenieros, S.A.
- Fecha: 03/04/2024
- Ámbito geográfico: Perú
- Divisa: PEN
- Costes indirectos: 3 %
- Gastos generales: 13 %
- Beneficio industrial: 6 %
- IVA: 18 %

## T Amoblamiento urbano

### TB Áreas de juegos biosaludables

#### TBB Para personas de la tercera edad

**TBB050** Ud Juego biosaludable, tipo surf.
Juego biosaludable, tipo surf, para dos usuarios, de tubo de acero galvanizado pintado al horno, de 81x67x132 cm. Colocación en obra: con tarugos químicos, sobre una superficie base.
Criterio de valoración económica: El precio no incluye la superficie base.
Incluye: Replanteo. Fijación del juego biosaludable.
Criterio de medición de proyecto: Número de unidades previstas, según documentación gráfica de Proyecto.
Criterio de medición de obra: Se medirá el número de unidades realmente ejecutadas según especificaciones de Proyecto.

| Código | Ud | Descripción | Rendimiento | Precio | Importe |
|---|---|---|---|---|---|
| mt50spl105b | Ud | Fijación compuesta por tarugo químico, arandela y tornillo de acero. (material) | 4 | 17.65 | 70.600 |
| mt52jbs050a | Ud | Juego biosaludable, tipo surf, para dos usuarios, formado por poste de tubo de acero galvanizado pintado al horno, elementos metálicos para la sujeción de los usuarios, plataformas para apoyo de los usuarios, empuñaduras de material plástico, placa base con cuatro puntos de anclaje, tapa antivandálica para la protección de los anclajes, tornillos de acero galvanizado y tuercas autoblocantes, de 81x67x132 cm, con zona de seguridad de 6 m²; para la realización de ejercicios de mejora de la flexibilidad y de la coordinación general del cuerpo y de fortalecimiento de la musculatura lumbar, dorsal y de las caderas por parte de la tercera edad. (material) | 1 | 2163.81 | 2163.810 |
| mo041 | h | Operario de construcción de obra civil. (mano de obra) | 2.035 | 31.29 | 63.675 |
| mo087 | h | Oficial de construcción de obra civil. (mano de obra) | 2.035 | 21.72 | 44.200 |
| % | % | Herramientas | 2 % | 2342.285 | 46.846 |
|  |  | Costes directos |  |  | 2389.131 |

## Recursos

**mt52jbs050a** Ud Juego biosaludable
Datos técnicos: Coste energético 1547.938 MJ; Emisión de CO2 131.983 kg
Residuos:
- embalaje: re150101 Envases de papel y cartón. (componente de residuo); rendimiento 1.415 kg; Código LER 15 01 01; Masa del elemento 1 kg; Volumen 0.001333 m3
