# Conjunto de vallas de salto

- Propiedad del archivo: CYPE Ingenieros S.A.
- Formato: FIEBDC-3/2016
- Programa: Generador de precios de la construcción. CYPE Ingenieros, S.A.
- Fecha: 03/04/2024
- Ámbito geográfico: Perú
- Divisa: PEN
- Costes indirectos: 3 %
- Gastos generales: 13 %
- Beneficio industrial: 6 %
- IVA: 18 %

## T Amoblamiento urbano

### TD Equipamientos deportivos

#### TDA Circuito de ejercicios a pie

**TDA100** Ud Conjunto de vallas de salto.
Conjunto de 2 vallas para ejercicios de saltos, separadas 1,50 m entre sí, formadas por dos postes cuadrados de 0,15 m de lado y 0,70 m de altura vista, separados 1,00 m, de madera de pino silvestre, tratada en autoclave, con clase de uso 4, acabada con barniz protector, unidos mediante una barra de acero, con tornillería de acero galvanizado, embutida y protegida con tapones de seguridad, para usuarios de más de 12 años, con zona de seguridad de 12,00 m² y 0,50 m de altura libre de caída, fijadas a una base de concreto f'c=210 kg/cm² (21 MPa), no expuesto a ciclos de congelamiento y deshielo, exposición a sulfatos insignificante, sin requerimiento de permeabilidad, no expuesto a cloruros, tamaño máximo del agregado 20 mm, consistencia plástica. Incluso replanteo, excavación manual del terreno y fijación del natatorios. Totalmente montado y probado.
Incluye: Replanteo. Excavación con medios manuales. Vaciado de la base de apoyo. Montaje y fijación del natatorios.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.6 | 232.76 | 139.656 |
| mt52dep100a | Ud | Valla para ejercicios de saltos, formada por dos postes cuadrados de 0,15 m de lado y 0,70 m de altura vista, separados 1,00 m, de madera de pino silvestre, tratada en autoclave, con clase de uso 4, acabada con barniz protector, unidos mediante una barra de acero, con tornillería de acero galvanizado, embutida y protegida con tapones de seguridad, para usuarios de más de 12 años, con zona de seguridad de 6,00 m² y 0,50 m de altura libre de caída, incluso elementos de fijación. (material) | 2 | 2168.36 | 4336.720 |
| mo041 | h | Operario de construcción de obra civil. (mano de obra) | 1.357 | 31.29 | 42.461 |
| mo087 | h | Oficial de construcción de obra civil. (mano de obra) | 2.035 | 21.72 | 44.200 |
| % | % | Herramientas | 2 % | 4563.037 | 91.261 |
|  |  | Costes directos |  |  | 4654.298 |

Residuos:
- colocación: mt10hmf055akc; factor de residuo 0.0016

## Recursos

**mt10hmf055akc** m³ Concreto simple f'c=210 kg/cm² (21 MPa)
Datos técnicos: Coste energético 1840.000 MJ; Emisión de CO2 230.000 kg; Código LER 17 01 01; Masa del elemento 2300 kg; Volumen 1.533333 m3

**mt52dep100a** Ud Valla para ejercicios de saltos
Datos técnicos: Coste energético 3621.835 MJ; Emisión de CO2 -30.500 kg
Residuos:
- embalaje: re150101 Envases de papel y cartón. (componente de residuo); rendimiento 3.585 kg; Código LER 15 01 01; Masa del elemento 1 kg; Volumen 0.001333 m3
