# Canasta de minibasket

- Propiedad del archivo: CYPE Ingenieros S.A.
- Formato: FIEBDC-3/2016
- Programa: Generador de precios de la construcción. CYPE Ingenieros, S.A.
- Fecha: 25/10/2024
- Ámbito geográfico: Perú
- Divisa: PEN
- Costes indirectos: 3 %
- Gastos generales: 13 %
- Beneficio industrial: 6 %
- IVA: 18 %

## T Amoblamiento urbano

### TD Equipamientos deportivos

#### TDG Juegos deportivos

**TDG010** Ud Canasta de minibasket.
Canasta fija de minibasket de 3,2 m de altura formada por: poste de tubo de acero de 90 mm de diámetro y 3 mm de espesor, con codo curvado soldado, cuadro de tubo rectangular de 50x30 cm y tirantes de tubo de acero, todo ello pintado con polvo de poliéster, tablero de triplay fenólico, de 120x90 cm y 30 mm de espesor, aro de varilla maciza de 20 mm de espesor colocado a una altura de 2,6 m y red de algodón con cuerdas de 6 mm de diámetro con doce puntos de fijación al aro, para usuarios de más de 6 años, empotrada 60 cm en una base de concreto f'c=210 kg/cm² (21 MPa), no expuesto a ciclos de congelamiento y deshielo, exposición a sulfatos insignificante, sin requerimiento de permeabilidad, no expuesto a cloruros, tamaño máximo del agregado 20 mm, consistencia plástica.
Criterio de valoración económica: El precio incluye la excavación.
Incluye: Replanteo. Excavación con medios manuales. Vaciado de la base de apoyo. Montaje y fijación del natatorios. Comprobación de su correcto funcionamiento.
Criterio de medición de proyecto: Número de unidades previstas, según documentación gráfica de Proyecto.
Criterio de medición de obra: Se medirá el número de unidades realmente ejecutadas según especificaciones de Proyecto.

| Código | Ud | Descripción | Rendimiento | Precio | Importe |
|---|---|---|---|---|---|
| mt52dep220a | Ud | Canasta fija de minibasket de 3,2 m de altura formada por: poste de tubo de acero de 90 mm de diámetro y 3 mm de espesor, con codo curvado soldado, cuadro de tubo rectangular de 50x30 cm y tirantes de tubo de acero, todo ello pintado con polvo de poliéster, tablero de triplay fenólico, de 120x90 cm y 30 mm de espesor, aro de varilla maciza de 20 mm de espesor colocado a una altura de 2,6 m y red de algodón con cuerdas de 6 mm de diámetro con doce puntos de fijación al aro, para usuarios de más de 6 años. (material) | 1 | 2532.42 | 2532.420 |
| mt10hmf055akc | m³ | Concreto simple f'c=210 kg/cm² (21 MPa), no expuesto a ciclos de congelamiento y deshielo, exposición a sulfatos insignificante, sin requerimiento de permeabilidad, no expuesto a cloruros, tamaño máximo del agregado 19 mm, consistencia plástica, premezclado en planta, según el Reglamento Nacional de Edificaciones NTE E.060. (material) | 0.22 | 233.17 | 51.297 |
| mo041 | h | Operario de construcción de obra civil. (mano de obra) | 1.357 | 31.48 | 42.718 |
| mo087 | h | Oficial de construcción de obra civil. (mano de obra) | 2.035 | 21.86 | 44.485 |
| mo011 | h | Operario de montaje. (mano de obra) | 2.714 | 32.35 | 87.798 |
| mo080 | h | Oficial de montaje. (mano de obra) | 2.714 | 21.86 | 59.328 |
| % | % | Herramientas | 2 % | 2818.046 | 56.361 |
|  |  | Costes directos |  |  | 2874.407 |

Residuos:
- colocación: mt10hmf055akc; factor de residuo 0.0016

## Recursos

**mt52dep220a** Ud Canasta fija de minibasket de 3,2 m de altura formada por: poste de tubo de acero de 90 mm de diámetro y 3 mm de
Datos técnicos: Coste energético 2032.381 MJ; Emisión de CO2 71.807 kg
Residuos:
- embalaje: re150101 Envases de papel y cartón. (componente de residuo); rendimiento 3.585 kg; Código LER 15 01 01; Masa del elemento 1 kg; Volumen 0.001333 m3

**mt10hmf055akc** m³ Concreto simple f'c=210 kg/cm² (21 MPa)
Datos técnicos: Coste energético 1840.000 MJ; Emisión de CO2 230.000 kg; Código LER 17 01 01; Masa del elemento 2300 kg; Volumen 1.533333 m3
