# Tobogán

- Propiedad del archivo: CYPE Ingenieros S.A.
- Formato: FIEBDC-3/2016
- Programa: Generador de precios de la construcción. CYPE Ingenieros, S.A.
- Fecha: 25/10/2024
- Ámbito geográfico: Perú
- Divisa: PEN
- Costes indirectos: 3 %
- Gastos generales: 13 %
- Beneficio industrial: 6 %
- IVA: 18 %

## T Amoblamiento urbano

### TJ Áreas de juegos infantiles

#### TJJ Juegos infantiles

**TJJ050** Ud Tobogán.
Tobogán de placas de polietileno de alta densidad, para niños de 2 a 6 años, con zona de seguridad de 16,00 m² y 1,00 m de altura libre de caída. Colocación en obra: con tarugos químicos, sobre una superficie base.
Criterio de valoración económica: El precio no incluye la superficie base.
Incluye: Replanteo. Fijación del juego infantil.
Criterio de medición de proyecto: Número de unidades previstas, según documentación gráfica de Proyecto.
Criterio de medición de obra: Se medirá el número de unidades realmente ejecutadas según especificaciones de Proyecto.

| Código | Ud | Descripción | Rendimiento | Precio | Importe |
|---|---|---|---|---|---|
| mt50spl105b | Ud | Fijación compuesta por tarugo químico, arandela y tornillo de acero. (material) | 8 | 17.71 | 141.680 |
| mt52jig050a | Ud | Tobogán de placas de polietileno de alta densidad, rampa de polietileno, barra de seguridad y escalones de poliuretano con núcleo de acero, para niños de 2 a 6 años, con zona de seguridad de 16,00 m² y 1,00 m de altura libre de caída, con elementos de fijación. Y. (material) | 1 | 6906.61 | 6906.610 |
| mo041 | h | Operario de construcción de obra civil. (mano de obra) | 3.392 | 31.48 | 106.780 |
| mo087 | h | Oficial de construcción de obra civil. (mano de obra) | 3.392 | 21.86 | 74.149 |
| % | % | Herramientas | 2 % | 7229.219 | 144.584 |
|  |  | Costes directos |  |  | 7373.803 |

## Recursos

**mt52jig050a** Ud Tobogán de placas de polietileno de alta densidad
Datos técnicos: Coste energético 13931.988 MJ; Emisión de CO2 517.806 kg
Residuos:
- embalaje: re150101 Envases de papel y cartón. (componente de residuo); rendimiento 3.89 kg; Código LER 15 01 01; Masa del elemento 1 kg; Volumen 0.001333 m3
