# Silla

- Propiedad del archivo: CYPE Ingenieros S.A.
- Formato: FIEBDC-3/2016
- Programa: Generador de precios de la construcción. CYPE Ingenieros, S.A.
- Fecha: 25/10/2024
- Ámbito geográfico: Perú
- Divisa: PEN
- Costes indirectos: 3 %
- Gastos generales: 13 %
- Beneficio industrial: 6 %
- IVA: 18 %

## T Amoblamiento urbano

### TM Mobiliario urbano

#### TMB Bancos, sillas y mesas

**TMB070** Ud Silla.
Silla cilíndrica, de 135 cm de diámetro con asiento y respaldo de concreto prefabricado, fijado a una superficie soporte con elementos de anclaje.
Criterio de valoración económica: El precio no incluye la superficie soporte.
Incluye: Replanteo. Montaje. Eliminación y limpieza del material sobrante.
Criterio de medición de proyecto: Número de unidades previstas, según documentación gráfica de Proyecto.
Criterio de medición de obra: Se medirá el número de unidades realmente ejecutadas según especificaciones de Proyecto.

| Código | Ud | Descripción | Rendimiento | Precio | Importe |
|---|---|---|---|---|---|
| mt50spl105b | Ud | Fijación compuesta por tarugo químico, arandela y tornillo de acero. (material) | 4 | 17.71 | 70.840 |
| mt52mug220co | Ud | Silla cilíndrica, de 135 cm de diámetro con asiento y respaldo de concreto prefabricado. (material) | 1 | 4282.1 | 4282.100 |
| mo041 | h | Operario de construcción de obra civil. (mano de obra) | 0.407 | 31.48 | 12.812 |
| mo087 | h | Oficial de construcción de obra civil. (mano de obra) | 0.244 | 21.86 | 5.334 |
| % | % | Herramientas | 2 % | 4371.086 | 87.422 |
|  |  | Costes directos |  |  | 4458.508 |
