# Elemento de mobiliario urbano

- Propiedad del archivo: CYPE Ingenieros S.A.
- Formato: FIEBDC-3/2016
- Programa: Generador de precios de la construcción. CYPE Ingenieros, S.A.
- Fecha: 29/08/2025
- Ámbito geográfico: Perú
- Divisa: PEN
- Costes indirectos: 3 %
- Gastos generales: 13 %
- Beneficio industrial: 6 %
- IVA: 18 %

## T Amoblamiento urbano

### TM Mobiliario urbano

#### TMB Bancos, sillas y mesas

**TMB080** Ud Elemento de mobiliario urbano.
Asiento, de 1500x600x450 cm, de concreto prefabricado acabado con tratamiento antigrafiti, color blanco.
Incluye: Replanteo. Colocación.
Criterio de medición de proyecto: Número de unidades previstas, según documentación gráfica de Proyecto.
Criterio de medición de obra: Se medirá el número de unidades realmente ejecutadas según especificaciones de Proyecto.

| Código | Ud | Descripción | Rendimiento | Precio | Importe |
|---|---|---|---|---|---|
| mt52mug219ga | Ud | Asiento, de 1500x600x450 cm, de concreto prefabricado acabado con tratamiento antigrafiti, color blanco. (material) | 1 | 1178.82 | 1178.820 |
| mq04cag010a | h | Camión con grúa de hasta 6 t. (maquinaria) | 0.693 | 166.95 | 115.696 |
| mo041 | h | Operario de construcción de obra civil. (mano de obra) | 0.855 | 32.86 | 28.095 |
| mo087 | h | Oficial de construcción de obra civil. (mano de obra) | 0.855 | 22.82 | 19.511 |
| % | % | Herramientas | 2 % | 1342.122 | 26.842 |
|  |  | Costes directos |  |  | 1368.964 |

## Recursos

**mt52mug219ga** Ud Asiento, de 1500x600x450 cm, de concreto prefabricado acabado con tratamiento antigrafiti, color blanco
Datos técnicos: Coste energético 1685.078 MJ; Emisión de CO2 135.173 kg
Residuos:
- embalaje: re150101 Envases de papel y cartón. (componente de residuo); rendimiento 1.403 kg; Código LER 15 01 01; Masa del elemento 1 kg; Volumen 0.001333 m3
