# Jardinera de concreto prefabricado

- Propiedad del archivo: CYPE Ingenieros S.A.
- Formato: FIEBDC-3/2016
- Programa: Generador de precios de la construcción. CYPE Ingenieros, S.A.
- Fecha: 25/10/2024
- Ámbito geográfico: Perú
- Divisa: PEN
- Costes indirectos: 3 %
- Gastos generales: 13 %
- Beneficio industrial: 6 %
- IVA: 18 %

## T Amoblamiento urbano

### TM Mobiliario urbano

#### TMJ Jardineras

**TMJ050** Ud Jardinera de concreto prefabricado.
Jardinera circular de concreto prefabricado, de 130 cm de diámetro y 65 cm de altura.
Incluye: Colocación de la jardinera. Eliminación y limpieza del material sobrante.
Criterio de medición de proyecto: Número de unidades previstas, según documentación gráfica de Proyecto.
Criterio de medición de obra: Se medirá el número de unidades realmente ejecutadas según especificaciones de Proyecto.

| Código | Ud | Descripción | Rendimiento | Precio | Importe |
|---|---|---|---|---|---|
| mt52mug240k | Ud | Jardinera circular de concreto prefabricado, de 130 cm de diámetro y 65 cm de altura. (material) | 1 | 2944.01 | 2944.010 |
| mq04cag010a | h | Camión con grúa de hasta 6 t. (maquinaria) | 0.88 | 166.95 | 146.916 |
| mo041 | h | Operario de construcción de obra civil. (mano de obra) | 1.086 | 31.48 | 34.187 |
| mo087 | h | Oficial de construcción de obra civil. (mano de obra) | 1.9 | 21.86 | 41.534 |
| % | % | Herramientas | 2 % | 3166.647 | 63.333 |
|  |  | Costes directos |  |  | 3229.980 |

## Recursos

**mt52mug240k** Ud Jardinera circular de concreto prefabricado, de 130 cm de diámetro y 65 cm de altura
Datos técnicos: Coste energético 574.993 MJ; Emisión de CO2 76.649 kg
Residuos:
- embalaje: re150101 Envases de papel y cartón. (componente de residuo); rendimiento 1.469 kg; Código LER 15 01 01; Masa del elemento 1 kg; Volumen 0.001333 m3
