# Jardinera de acero

- Propiedad del archivo: CYPE Ingenieros S.A.
- Formato: FIEBDC-3/2016
- Programa: Generador de precios de la construcción. CYPE Ingenieros, S.A.
- Fecha: 25/10/2024
- Ámbito geográfico: Perú
- Divisa: PEN
- Costes indirectos: 3 %
- Gastos generales: 13 %
- Beneficio industrial: 6 %
- IVA: 18 %

## T Amoblamiento urbano

### TM Mobiliario urbano

#### TMJ Jardineras

**TMJ060** Ud Jardinera de acero.
Jardinera prismática de acero, de 120x120x45 cm y 600 litros de capacidad, con imprimación epoxi y pintura de poliéster.
Incluye: Colocación de la jardinera. Eliminación y limpieza del material sobrante.
Criterio de medición de proyecto: Número de unidades previstas, según documentación gráfica de Proyecto.
Criterio de medición de obra: Se medirá el número de unidades realmente ejecutadas según especificaciones de Proyecto.

| Código | Ud | Descripción | Rendimiento | Precio | Importe |
|---|---|---|---|---|---|
| mt52mug250ag | Ud | Jardinera prismática de acero, de 120x120x45 cm y 600 litros de capacidad, con imprimación epoxi y pintura de poliéster. (material) | 1 | 7691.92 | 7691.920 |
| mq04cag010a | h | Camión con grúa de hasta 6 t. (maquinaria) | 0.407 | 166.95 | 67.949 |
| mo041 | h | Operario de construcción de obra civil. (mano de obra) | 0.502 | 31.48 | 15.803 |
| mo087 | h | Oficial de construcción de obra civil. (mano de obra) | 0.814 | 21.86 | 17.794 |
| % | % | Herramientas | 2 % | 7793.466 | 155.869 |
|  |  | Costes directos |  |  | 7949.335 |

## Recursos

**mt52mug250ag** Ud Jardinera prismática de acero, de 120x120x45 cm y 600 litros de capacidad, con imprimación epoxi y pintura de poliéster
Datos técnicos: Coste energético 4118.187 MJ; Emisión de CO2 254.918 kg
Residuos:
- embalaje: re150101 Envases de papel y cartón. (componente de residuo); rendimiento 1.584 kg; Código LER 15 01 01; Masa del elemento 1 kg; Volumen 0.001333 m3
