# Mástil de aluminio

- Propiedad del archivo: CYPE Ingenieros S.A.
- Formato: FIEBDC-3/2016
- Programa: Generador de precios de la construcción. CYPE Ingenieros, S.A.
- Fecha: 25/10/2024
- Ámbito geográfico: Perú
- Divisa: PEN
- Costes indirectos: 3 %
- Gastos generales: 13 %
- Beneficio industrial: 6 %
- IVA: 18 %

## T Amoblamiento urbano

### TM Mobiliario urbano

#### TMM Mástiles

**TMM010** Ud Mástil de aluminio.
Mástil cónico de aluminio, estándar, de 6 m de longitud y de 6 cm de diámetro superior y 11,4 cm de diámetro inferior, lacado en color blanco, fijado a una base de concreto f'c=210 kg/cm² (21 MPa), no expuesto a ciclos de congelamiento y deshielo, exposición a sulfatos insignificante, sin requerimiento de permeabilidad, no expuesto a cloruros, tamaño máximo del agregado 20 mm, consistencia plástica con base empotrable, de aluminio.
Incluye: Replanteo. Excavación. Vaciado de la base de apoyo. Montaje y fijación.
Criterio de medición de proyecto: Número de unidades previstas, según documentación gráfica de Proyecto.
Criterio de medición de obra: Se medirá el número de unidades realmente ejecutadas según especificaciones de Proyecto.

| Código | Ud | Descripción | Rendimiento | Precio | Importe |
|---|---|---|---|---|---|
| mt52mas010aa | Ud | Mástil cónico de aluminio, estándar, de 6 m de longitud y de 6 cm de diámetro superior y 11,4 cm de diámetro inferior, lacado en color blanco, equipado con perilla de plástico, driza exterior y tope externo de retención de driza. (material) | 1 | 1454.02 | 1454.020 |
| mt52mas020a | Ud | Base empotrable, de aluminio, para fijación de mástil de aluminio de 6 m de longitud, incluso tapa. (material) | 1 | 193.54 | 193.540 |
| mt10hmf055akc | m³ | Concreto simple f'c=210 kg/cm² (21 MPa), no expuesto a ciclos de congelamiento y deshielo, exposición a sulfatos insignificante, sin requerimiento de permeabilidad, no expuesto a cloruros, tamaño máximo del agregado 19 mm, consistencia plástica, premezclado en planta, según el Reglamento Nacional de Edificaciones NTE E.060. (material) | 0.25 | 233.17 | 58.293 |
| mo041 | h | Operario de construcción de obra civil. (mano de obra) | 1.357 | 31.48 | 42.718 |
| mo087 | h | Oficial de construcción de obra civil. (mano de obra) | 1.357 | 21.86 | 29.664 |
| % | % | Herramientas | 2 % | 1778.235 | 35.565 |
|  |  | Costes directos |  |  | 1813.800 |

Residuos:
- colocación: mt10hmf055akc; factor de residuo 0.0016

## Recursos

**mt52mas010aa** Ud Mástil cónico de aluminio
Datos técnicos: Coste energético 1535.218 MJ; Emisión de CO2 111.048 kg
Residuos:
- embalaje: re150101 Envases de papel y cartón. (componente de residuo); rendimiento 1.515 kg; Código LER 15 01 01; Masa del elemento 1 kg; Volumen 0.001333 m3

**mt10hmf055akc** m³ Concreto simple f'c=210 kg/cm² (21 MPa)
Datos técnicos: Coste energético 1840.000 MJ; Emisión de CO2 230.000 kg; Código LER 17 01 01; Masa del elemento 2300 kg; Volumen 1.533333 m3
