# Señal vertical de tráfico

- Propiedad del archivo: CYPE Ingenieros S.A.
- Formato: FIEBDC-3/2016
- Programa: Generador de precios de la construcción. CYPE Ingenieros, S.A.
- Fecha: 03/04/2024
- Ámbito geográfico: Perú
- Divisa: PEN
- Costes indirectos: 3 %
- Gastos generales: 13 %
- Beneficio industrial: 6 %
- IVA: 18 %

## T Amoblamiento urbano

### TS Señalización y soportes publicitarios

#### TSV Señalización vertical

**TSV050** Ud Señal vertical de tráfico.
Suministro y colocación sobre el soporte de señal vertical de tráfico de acero galvanizado, rectangular, de 90x135 cm, con retrorreflectancia nivel 3 (D.G.). Incluso accesorios, tornillería y elementos de anclaje.
Incluye: Montaje.
Criterio de medición de proyecto: Número de unidades previstas, según documentación gráfica de Proyecto.
Criterio de medición de obra: Se medirá el número de unidades realmente suministradas según especificaciones de Proyecto.

| Código | Ud | Descripción | Rendimiento | Precio | Importe |
|---|---|---|---|---|---|
| mt53spc040f | Ud | Señal vertical de tráfico de acero galvanizado, rectangular, de 90x135 cm, con retrorreflectancia nivel 3 (D.G.), incluso accesorios, tornillería y elementos de anclaje. (material) | 1 | 1444.35 | 1444.350 |
| mq07cce010a | h | Camión con cesta elevadora de brazo articulado de 16 m de altura máxima de trabajo y 260 kg de carga máxima. (maquinaria) | 0.187 | 63.75 | 11.921 |
| mo041 | h | Operario de construcción de obra civil. (mano de obra) | 0.305 | 31.29 | 9.543 |
| mo087 | h | Oficial de construcción de obra civil. (mano de obra) | 0.305 | 21.72 | 6.625 |
| % | % | Herramientas | 2 % | 1472.439 | 29.449 |
|  |  | Costes directos |  |  | 1501.888 |

Residuos:
- colocación: mt53spc040f; factor de residuo 0.0053

## Recursos

**mt53spc040f** Ud Señal vertical de tráfico de acero galvanizado
Datos técnicos: Coste energético 267.425 MJ; Emisión de CO2 27.072 kg; Código LER 17 04 05; Masa del elemento 10.5 kg; Volumen 0.005 m3
Residuos:
- embalaje: re170203 Plástico. (componente de residuo); rendimiento 0.04 kg; Código LER 17 02 03; Masa del elemento 1 kg; Volumen 0.001667 m3
