# Sistema S de red de seguridad colocada horizontalmente

- Propiedad del archivo: CYPE Ingenieros S.A.
- Formato: FIEBDC-3/2016
- Programa: Generador de precios de la construcción. CYPE Ingenieros, S.A.
- Fecha: 03/04/2024
- Ámbito geográfico: Perú
- Divisa: PEN
- Costes indirectos: 3 %
- Gastos generales: 13 %
- Beneficio industrial: 6 %
- IVA: 18 %

## Y Seguridad y salud

### YC Sistemas de protección colectiva

#### YCG Protección de grandes huecos horizontales en estructuras metálicas

**YCG010** m² Sistema S de red de seguridad colocada horizontalmente.
Sistema S de red de seguridad fija, colocada horizontalmente, formado por: red de seguridad S A2 M100 Q M, de polipropileno de alta tenacidad, sin nudos, de color azul, para cubrir huecos horizontales de superficie comprendida entre 35 y 250 m². Incluso cuerda de unión de polipropileno, para unir las redes y pletinas y ganchos de acero galvanizado, para atar la cuerda perimetral de las redes a un soporte adecuado.
Criterio de medición de proyecto: Superficie del hueco horizontal, medida según Estudio o Estudio Básico de Seguridad y Salud.
Criterio de medición de obra: Se medirá la superficie realmente montada según especificaciones de Estudio o Estudio Básico de Seguridad y Salud.

| Código | Ud | Descripción | Rendimiento | Precio | Importe |
|---|---|---|---|---|---|
| mt50sph010hc | m² | Red de seguridad S A2 M100 Q M, de polipropileno de alta tenacidad, sin nudos, de color azul. Cuerda de red de calibre 5,5 mm, con tratamiento a los rayos UV. Energía de la red A2 (entre 2,2 y 4,4 kJ). Configuración de la red cuadrada, con cuerda perimetral de polipropileno de 16 mm de diámetro. (material) | 1.454 | 11.68 | 16.983 |
| mt50spr170b | m | Cuerda de unión O de polipropileno de alta tenacidad, con tratamiento a los rayos UV, D=8 mm y carga de rotura superior a 7,5 kN. (material) | 0.302 | 0.64 | 0.193 |
| mt07ala001j | kg | Pletina de acero laminado A 572 Grado 42, según ASTM A 572, para aplicaciones estructurales. Trabajada y montada en taller, para colocar en obra. (material) | 0.017 | 7.59 | 0.129 |
| mt50spr140c | Ud | Gancho de fijación de 8 mm de diámetro, de acero galvanizado en caliente. (material) | 0.066 | 2.81 | 0.185 |
| mq07ple010ff | Ud | Alquiler diario de plataforma elevadora de tijera, motor diésel, de 15 m de altura máxima de trabajo, incluso mantenimiento y seguro de responsabilidad civil. (maquinaria) | 0.011 | 386.98 | 4.257 |
| mq07ple020ff | Ud | Transporte a obra y retirada de plataforma elevadora de tijera, motor diésel, de 15 m de altura máxima de trabajo. (maquinaria) | 0.001 | 385.06 | 0.385 |
| mo119 | h | Oficial 1ª Seguridad y Salud. (mano de obra) | 0.271 | 31.29 | 8.480 |
| mo120 | h | Peón Seguridad y Salud. (mano de obra) | 0.271 | 20.92 | 5.669 |
| % | % | Herramientas | 2 % | 36.281 | 0.726 |
|  |  | Costes directos |  |  | 37.007 |

Residuos:
- colocación: mt50sph010hc; factor de residuo 1
- colocación: mt07ala001j; factor de residuo 0.0045

## Recursos

**mt50sph010hc** m² Red de seguridad S A2 M100 Q M
Datos técnicos: Coste energético 27.456 MJ; Emisión de CO2 0.920 kg; Código LER 17 02 03; Masa del elemento 0.26 kg; Volumen 0.000433 m3
Residuos:
- embalaje: re170203 Plástico. (componente de residuo); rendimiento 0.034 kg; Código LER 17 02 03; Masa del elemento 1 kg; Volumen 0.001667 m3

**mt07ala001j** kg Pletina de acero laminado A 572 Grado 42
Datos técnicos: Coste energético 9.830 MJ; Emisión de CO2 0.510 kg; Código LER 17 04 05; Masa del elemento 1 kg; Volumen 0.000476 m3
