# Dispositivo de anclaje metálico para su uso durante la ejecución de losas

- Propiedad del archivo: CYPE Ingenieros S.A.
- Formato: FIEBDC-3/2016
- Programa: Generador de precios de la construcción. CYPE Ingenieros, S.A.
- Fecha: 03/04/2024
- Ámbito geográfico: Perú
- Divisa: PEN
- Costes indirectos: 3 %
- Gastos generales: 13 %
- Beneficio industrial: 6 %
- IVA: 18 %

## Y Seguridad y salud

### YC Sistemas de protección colectiva

#### YCL Líneas y dispositivos de anclaje

**YCL250** Ud Dispositivo de anclaje metálico para su uso durante la ejecución de losas.
Dispositivo de anclaje para su uso durante la ejecución de losas, formado por poste de perfil hueco de acero cincado de sección rectangular, de 2 m de longitud, con un sistema en su extremo superior, que permite la recepción de dos mosquetones para la fijación de una línea de anclaje a cada uno de ellos, amortizable en 50 usos, fijado a una columna de concreto con base plástica embebida en el concreto, perdida, para elevar las líneas de anclaje 1,8 m sobre la plataforma de trabajo, para asegurar a un operario.
Criterio de medición de proyecto: Número de unidades previstas, según Estudio o Estudio Básico de Seguridad y Salud.
Criterio de medición de obra: Se medirá el número de unidades realmente colocadas según especificaciones de Estudio o Estudio Básico de Seguridad y Salud.

| Código | Ud | Descripción | Rendimiento | Precio | Importe |
|---|---|---|---|---|---|
| mt50spd090a | Ud | Poste de perfil hueco de acero cincado de sección rectangular, de 2 m de longitud, con un sistema en su extremo superior, que permite la recepción de dos mosquetones para la fijación de una línea de anclaje a cada uno de ellos. (material) | 0.02 | 214.38 | 4.288 |
| mt50spd095a | Ud | Base plástica embebida en el concreto, perdida. (material) | 1 | 3.96 | 3.960 |
| mo120 | h | Peón Seguridad y Salud. (mano de obra) | 0.068 | 20.92 | 1.423 |
| % | % | Herramientas | 2 % | 9.671 | 0.193 |
|  |  | Costes directos |  |  | 9.864 |
