# Marca vial longitudinal

- Propiedad del archivo: CYPE Ingenieros S.A.
- Formato: FIEBDC-3/2016
- Programa: Generador de precios de la construcción. CYPE Ingenieros, S.A.
- Fecha: 03/04/2024
- Ámbito geográfico: Perú
- Divisa: PEN
- Costes indirectos: 3 %
- Gastos generales: 13 %
- Beneficio industrial: 6 %
- IVA: 18 %

## Y Seguridad y salud

### YS Señalización provisional de obras

#### YSH Señalización horizontal

**YSH010** m Marca vial longitudinal.
Aplicación manual de pintura alcídica color amarillo, para marca vial longitudinal discontinua, de 50 cm de anchura, para preaviso de una bifurcación.
Incluye: Premarcaje. Aplicación manual de la mezcla.
Criterio de medición de proyecto: Longitud medida según Estudio o Estudio Básico de Seguridad y Salud.
Criterio de medición de obra: Se medirá, a cinta corrida, la longitud realmente ejecutada según especificaciones de Estudio o Estudio Básico de Seguridad y Salud.

| Código | Ud | Descripción | Rendimiento | Precio | Importe |
|---|---|---|---|---|---|
| mt27mvh030b | kg | Pintura alcídica color amarillo. (material) | 0.102 | 11.11 | 1.133 |
| mo119 | h | Oficial 1ª Seguridad y Salud. (mano de obra) | 0.03 | 31.29 | 0.939 |
| mo120 | h | Peón Seguridad y Salud. (mano de obra) | 0.015 | 20.92 | 0.314 |
| % | % | Herramientas | 2 % | 2.386 | 0.048 |
|  |  | Costes directos |  |  | 2.434 |

Residuos:
- colocación: mt27mvh030b Pintura alcídica color amarillo; factor de residuo 0.055

## Recursos

**mt27mvh030b** kg Pintura alcídica color amarillo
Datos técnicos: Coste energético 27.070 MJ; Emisión de CO2 1.204 kg; Código LER 08 01 11; Masa del elemento 1 kg; Volumen 0.001111 m3
Residuos:
- embalaje: re170203 Plástico. (componente de residuo); rendimiento 0.032 kg; Código LER 17 02 03; Masa del elemento 1 kg; Volumen 0.001667 m3
