# Aislamiento termoacústico de suelos flotantes, con lanas minerales

- Propiedad del archivo: CYPE INGENIEROS, S.A.
- Formato: FIEBDC-3/2002
- Ámbito geográfico: Perú
- Divisa: PEN
- Costes indirectos: 3.00 %
- Gastos generales: 13.00 %
- Beneficio industrial: 6.00 %
- IVA: 18.00 %

## N Aislamientos e impermeabilizaciones

### NA Aislamientos térmicos

#### NAL Suelos flotantes

**NAL010** m² Aislamiento termoacústico de suelos flotantes, con lanas minerales.
Aislamiento termoacústico de suelos flotantes, formado por panel rígido de lana de roca, no revestido, Panel Solado, de 20 mm de espesor, resistencia térmica 0,55 m²K/W, conductividad térmica 0,036 W/(mK), cubierto con film de polietileno de 0,2 mm de espesor y desolidarización perimetral realizada con el mismo material aislante. Colocación en obra: a tope, simplemente apoyado, preparado para recibir un contrapiso de mortero u concreto. Incluso cinta autoadhesiva para sellado de juntas.
Incluye: Limpieza y preparación de la superficie soporte. Replanteo y corte del aislamiento. Colocación del aislamiento. Colocación del film de polietileno. Sellado de juntas del film de polietileno.
Criterio de medición de proyecto: Superficie medida según documentación gráfica de Proyecto.
Criterio de medición de obra: Se medirá la superficie realmente ejecutada según especificaciones de Proyecto.

| Código | Ud | Descripción | Rendimiento | Precio | Importe |
|---|---|---|---|---|---|
| mt16lri015ab | m² | Panel rígido de lana de roca, no revestido, Panel Solado "ISOVER", de 20 mm de espesor, resistencia térmica 0,55 m²K/W, conductividad térmica 0,036 W/(mK), Euroclase A1 de reacción al fuego. (material) | 1.100 | 36.13 | 39.74 |
| mt16png010d | m² | Film de polietileno de 0,2 mm de espesor y 184 g/m² de masa superficial. (material) | 1.100 | 2.11 | 2.32 |
| mt16aaa030 | m | Cinta autoadhesiva para sellado de juntas. (material) | 0.250 | 1.54 | 0.39 |
| mo054 | h | Operario en aislamiento. (mano de obra) | 0.108 | 32.35 | 3.49 |
| mo101 | h | Oficial en aislamientos. (mano de obra) | 0.108 | 21.86 | 2.36 |
| % | % | Herramientas | 2 % | 48.30 | 0.97 |
|  |  | Costes directos |  |  | 49.27 |
