# Aislamiento térmico de tuberías

- Propiedad del archivo: CYPE Ingenieros S.A.
- Formato: FIEBDC-3/2016
- Programa: Generador de precios de la construcción. CYPE Ingenieros, S.A.
- Fecha: 24/10/2024
- Ámbito geográfico: Perú
- Divisa: PEN
- Costes indirectos: 3 %
- Gastos generales: 13 %
- Beneficio industrial: 6 %
- IVA: 18 %

## N Aislamientos e impermeabilizaciones

### NA Aislamientos térmicos

#### NAA Tuberías y bajantes

**NAA010** m Aislamiento térmico de tuberías.
Aislamiento térmico de tubería en instalación interior de calefacción, colocada superficialmente, para la distribución de fluidos calientes (de +40°C a +60°C), formado por coquilla de espuma elastomérica, de 7 mm de diámetro interior y 25 mm de espesor, a base de caucho sintético flexible, de estructura celular cerrada, con adhesivo para las uniones.
Incluye: Preparación de la superficie soporte. Replanteo y corte del aislamiento. Colocación del aislamiento.
Criterio de medición de proyecto: Longitud medida según documentación gráfica de Proyecto.
Criterio de medición de obra: Se medirá la longitud realmente ejecutada según especificaciones de Proyecto.

| Código | Ud | Descripción | Rendimiento | Precio | Importe |
|---|---|---|---|---|---|
| mt17coe070ad | m | Coquilla de espuma elastomérica, de 7 mm de diámetro interior y 25 mm de espesor, a base de caucho sintético flexible, de estructura celular cerrada. (material) | 1.05 | 60.83 | 63.872 |
| mt17coe110 | l | Adhesivo para coquilla elastomérica. (material) | 0.007 | 97.43 | 0.682 |
| mo054 | h | Operario en aislamiento. (mano de obra) | 0.094 | 32.35 | 3.041 |
| mo101 | h | Oficial en aislamientos. (mano de obra) | 0.094 | 21.86 | 2.055 |
| % | % | Herramientas | 2 % | 69.650 | 1.393 |
|  |  | Costes directos |  |  | 71.043 |

Residuos:
- colocación: mt17coe070ad; factor de residuo 0.065488

## Recursos

**mt17coe070ad** m Coquilla de espuma elastomérica
Datos técnicos: Coste energético 14.406 MJ; Emisión de CO2 0.630 kg; Código LER 17 02 03; Masa del elemento 0.158258 kg; Volumen 0.000264 m3
Residuos:
- embalaje: re170203 Plástico. (componente de residuo); rendimiento 0.004 kg; Código LER 17 02 03; Masa del elemento 1 kg; Volumen 0.001667 m3
