# Foso de ascensor

- Propiedad del archivo: CYPE INGENIEROS, S.A.
- Formato: FIEBDC-3/2002
- Ámbito geográfico: Perú
- Divisa: PEN
- Costes indirectos: 3.00 %
- Gastos generales: 13.00 %
- Beneficio industrial: 6.00 %
- IVA: 18.00 %

## C Cimentaciones

### CV Elementos singulares

#### CVF Foso de ascensor

**CVF010** m³ Foso de ascensor.
Foso de ascensor a nivel de cimentación, mediante vaso de concreto armado, realizado con concreto f'c=210 kg/cm² (21 MPa), no expuesto a ciclos de congelamiento y deshielo, exposición a sulfatos insignificante, sin requerimiento de permeabilidad, no expuesto a cloruros, tamaño máximo del agregado 12,5 mm, consistencia blanda, preparado en obra, y vaciado con medios manuales, y acero Grado 60 (fy=4200 kg/cm²), con una cuantía aproximada de 50 kg/m³. Incluso armaduras para formación de vigas de borde de borde y refuerzos, mechas de ampliación, alambre de atar, separadores y líquido desencofrante MasterFinish RL 294 "MBCC de Sika", para evitar la adherencia del concreto al encofrado.
Criterio de valoración económica: El precio incluye el montaje y desmontaje del sistema de encofrado y el corte, doblado y montaje de la armadura en el lugar definitivo de su colocación en obra.
Incluye: Replanteo y trazado de los elementos. Colocación de separadores y fijación de las armaduras. Montaje del sistema de encofrado. Preparación del concreto. Vaciado y compactación del concreto. Desmontaje del sistema de encofrado. Curado del concreto.
Criterio de medición de proyecto: Volumen medido sobre las secciones teóricas de cálculo, según documentación gráfica de Proyecto.
Criterio de medición de obra: Se medirá el volumen teórico ejecutado según especificaciones de Proyecto.

| Código | Ud | Descripción | Rendimiento | Precio | Importe |
|---|---|---|---|---|---|
| mt08eme040 | m² | Paneles metálicos de varias dimensiones, para encofrar elementos de concreto. (material) | 0.025 | 162.30 | 4.06 |
| mt50spa052b | m | Tablón de madera de pino, de 20x7,2 cm. (material) | 0.100 | 19.73 | 1.97 |
| mt50spa081a | Ud | Puntal metálico telescópico, de hasta 3 m de altura. (material) | 0.065 | 60.09 | 3.91 |
| mt08eme051a | m | Fleje de acero galvanizado, para encofrado metálico. (material) | 0.500 | 0.90 | 0.45 |
| mt08var050 | kg | Alambre galvanizado para atar, de 1,30 mm de diámetro. (material) | 0.450 | 4.68 | 2.11 |
| mt08var060 | kg | Puntas de acero de 20x100 mm. (material) | 0.500 | 27.31 | 13.66 |
| mt08dba010g | l | Agente desmoldeante, a base de aceites especiales, emulsionable en agua MasterFinish RL 294 "MBCC de Sika", para encofrados metálicos, fenólicos o de madera. (material) | 0.150 | 5.80 | 0.87 |
| mt07sep010ab | Ud | Separador homologado de plástico, para armaduras de cimentaciones de varios diámetros. (material) | 4.000 | 0.50 | 2.00 |
| mt07aco020d | Ud | Separador homologado para muros. (material) | 8.000 | 0.20 | 1.60 |
| mt07aco060g | kg | Acero en varillas corrugadas, Grado 60 (fy=4200 kg/cm²), de varios diámetros, según NTP 339.186 y ASTM A 706. (material) | 51.000 | 3.23 | 164.73 |
| mt08aaa010a | m³ | Agua. (material) | 0.209 | 4.68 | 0.98 |
| mt01arg000b | m³ | Arena cribada. (material) | 0.523 | 42.60 | 22.28 |
| mt01arg001be | m³ | Agregado grueso homogeneizado, de tamaño máximo 12,5 mm. (material) | 0.653 | 57.95 | 37.84 |
| mt08cem000b | kg | Cemento gris en sacos. (material) | 465.795 | 0.47 | 218.92 |
| mq06hor010 | h | Mezcladora de concreto eléctrica con una capacidad de amasado de 160 l. (maquinaria) | 0.660 | 10.45 | 6.90 |
| op00ciz020 |  | Cizalla para acero en varillas corrugadas. | 1.000 | 0.00 | 0.00 |
| op00ata010 |  | Atadora de armadura. | 1.000 | 0.00 | 0.00 |
| au00auh040 |  | Vibrador de concreto, eléctrico. | 1.000 | 0.00 | 0.00 |
| mo044 | h | Operario encofrador. (mano de obra) | 1.850 | 32.76 | 60.61 |
| mo091 | h | Oficial encofrador. (mano de obra) | 2.467 | 22.73 | 56.07 |
| mo043 | h | Operario fierrero. (mano de obra) | 0.395 | 32.76 | 12.94 |
| mo090 | h | Oficial fierrero. (mano de obra) | 0.592 | 22.73 | 13.46 |
| mo113 | h | Peón de construcción. (mano de obra) | 1.295 | 21.05 | 27.26 |
| mo112 | h | Peón especializado de construcción. (mano de obra) | 1.357 | 21.39 | 29.03 |
| % | % | Herramientas | 2 % | 681.65 | 13.63 |
|  |  | Costes directos |  |  | 695.28 |
