# Muro de concreto

- Propiedad del archivo: CYPE INGENIEROS, S.A.
- Formato: FIEBDC-3/2002
- Ámbito geográfico: Perú
- Divisa: PEN
- Costes indirectos: 3.00 %
- Gastos generales: 13.00 %
- Beneficio industrial: 6.00 %
- IVA: 18.00 %

## E Estructuras

### EH Concreto armado

#### EHM Muros

**EHM010** m³ Muro de concreto.
Muro de concreto armado encofrado a dos caras, de hasta 3 m de altura, espesor 30 cm, superficie plana, realizado con concreto f'c=210 kg/cm² (21 MPa), no expuesto a ciclos de congelamiento y deshielo, exposición a sulfatos insignificante, sin requerimiento de permeabilidad, no expuesto a cloruros, tamaño máximo del agregado 12,5 mm, consistencia blanda, preparado en obra, y vaciado con medios manuales, y acero Grado 60 (fy=4200 kg/cm²), con una cuantía aproximada de 50 kg/m³, ejecutado en condiciones complejas; montaje y desmontaje de sistema de encofrado con acabado para revestir, realizado con paneles metálicos modulares, amortizables en 150 usos. Incluso alambre de atar, separadores, pasamuros para paso de los tensores y líquido desencofrante MasterFinish RL 294 "MBCC de Sika", para evitar la adherencia del concreto al encofrado.
Criterio de valoración económica: El precio incluye el corte, doblado y montaje de la armadura en el lugar definitivo de su colocación en obra.
Incluye: Limpieza y preparación de la superficie de apoyo. Replanteo. Colocación de las armaduras con separadores homologados. Formación de juntas. Colocación de pasamuros para paso de los tensores. Limpieza y almacenamiento del encofrado. Preparación del concreto. Vaciado y compactación del concreto. Desmontaje del sistema de encofrado. Curado del concreto. Limpieza de la superficie de coronación del muro. Reparación de defectos superficiales, si procede.
Criterio de medición de proyecto: Volumen medido sobre la sección teórica de cálculo, según documentación gráfica de Proyecto, deduciendo los huecos de superficie mayor de 2 m².
Criterio de medición de obra: Se medirá el volumen teórico ejecutado según especificaciones de Proyecto, deduciendo los huecos de superficie mayor de 2 m².

| Código | Ud | Descripción | Rendimiento | Precio | Importe |
|---|---|---|---|---|---|
| mt08eme070a | m² | Paneles metálicos modulares, para encofrar muros de concreto de hasta 3 m de altura. (material) | 0.044 | 624.22 | 27.47 |
| mt08eme075j | Ud | Estructura soporte de sistema de encofrado vertical, para muros de concreto a dos caras, de hasta 3 m de altura, formada por tornapuntas metálicos para estabilización y aplomado de la superficie encofrante. (material) | 0.044 | 858.31 | 37.77 |
| mt08dba010g | l | Agente desmoldeante, a base de aceites especiales, emulsionable en agua MasterFinish RL 294 "MBCC de Sika", para encofrados metálicos, fenólicos o de madera. (material) | 0.200 | 5.80 | 1.16 |
| mt08var204 | Ud | Pasamuros de PVC para paso de los tensores del encofrado, de varios diámetros y longitudes. (material) | 2.667 | 4.21 | 11.23 |
| mt07aco020d | Ud | Separador homologado para muros. (material) | 8.000 | 0.20 | 1.60 |
| mt07aco060g | kg | Acero en varillas corrugadas, Grado 60 (fy=4200 kg/cm²), de varios diámetros, según NTP 339.186 y ASTM A 706. (material) | 51.000 | 3.23 | 164.73 |
| mt08var050 | kg | Alambre galvanizado para atar, de 1,30 mm de diámetro. (material) | 0.650 | 4.68 | 3.04 |
| mt08aaa010a | m³ | Agua. (material) | 0.199 | 4.68 | 0.93 |
| mt01arg000b | m³ | Arena cribada. (material) | 0.499 | 42.60 | 21.26 |
| mt01arg001be | m³ | Agregado grueso homogeneizado, de tamaño máximo 12,5 mm. (material) | 0.624 | 57.95 | 36.16 |
| mt08cem000b | kg | Cemento gris en sacos. (material) | 444.622 | 0.47 | 208.97 |
| mq06hor010 | h | Mezcladora de concreto eléctrica con una capacidad de amasado de 160 l. (maquinaria) | 0.630 | 10.45 | 6.58 |
| op00ciz020 |  | Cizalla para acero en varillas corrugadas. | 1.000 | 0.00 | 0.00 |
| op00ata010 |  | Atadora de armadura. | 1.000 | 0.00 | 0.00 |
| au00auh040 |  | Vibrador de concreto, eléctrico. | 1.000 | 0.00 | 0.00 |
| mo044 | h | Operario encofrador. (mano de obra) | 2.035 | 32.76 | 66.67 |
| mo091 | h | Oficial encofrador. (mano de obra) | 2.220 | 22.73 | 50.46 |
| mo043 | h | Operario fierrero. (mano de obra) | 0.543 | 32.76 | 17.79 |
| mo090 | h | Oficial fierrero. (mano de obra) | 0.691 | 22.73 | 15.71 |
| mo113 | h | Peón de construcción. (mano de obra) | 1.295 | 21.05 | 27.26 |
| mo112 | h | Peón especializado de construcción. (mano de obra) | 1.357 | 21.39 | 29.03 |
| mo045 | h | Operario especializado en vaciado de concreto. (mano de obra) | 0.308 | 32.76 | 10.09 |
| mo092 | h | Oficial especializado en vaciado de concreto. (mano de obra) | 1.234 | 22.73 | 28.05 |
| % | % | Herramientas | 2 % | 765.96 | 15.32 |
|  |  | Costes directos |  |  | 781.28 |
