# Antepecho de concreto armado

- Propiedad del archivo: CYPE INGENIEROS, S.A.
- Formato: FIEBDC-3/2002
- Ámbito geográfico: Perú
- Divisa: PEN
- Costes indirectos: 3.00 %
- Gastos generales: 13.00 %
- Beneficio industrial: 6.00 %
- IVA: 18.00 %

## F Fachadas y tabiques

### FD Defensas

#### FDA Antepechos

**FDA006** m Antepecho de concreto armado.
Antepecho de concreto armado, de 1,25 m de alto y 0,2 m de ancho, realizado con concreto f'c=210 kg/cm² (21 MPa), no expuesto a ciclos de congelamiento y deshielo, exposición a sulfatos insignificante, sin requerimiento de permeabilidad, no expuesto a cloruros, tamaño máximo del agregado 12,5 mm, consistencia blanda, preparado en obra, y vaciado con medios manuales, y acero Grado 60 (fy=4200 kg/cm²), con una cuantía aproximada de 45 kg/m, montaje y desmontaje de sistema de encofrado metálico en las dos caras del muro. Incluso líquido desencofrante MasterFinish RL 294 "MBCC de Sika", para evitar la adherencia del concreto al encofrado.
Criterio de valoración económica: El precio incluye el corte, doblado y montaje de la armadura en el lugar definitivo de su colocación en obra.
Incluye: Limpieza y preparación de la superficie de apoyo. Replanteo de la sección. Montaje del sistema de encofrado. Colocación de la armadura. Preparación del concreto. Vaciado y compactación del concreto. Desmontaje del sistema de encofrado. Curado del concreto.
Criterio de medición de proyecto: Longitud medida a ejes, según documentación gráfica de Proyecto.
Criterio de medición de obra: Se medirá, a ejes, la longitud realmente ejecutada según especificaciones de Proyecto.

| Código | Ud | Descripción | Rendimiento | Precio | Importe |
|---|---|---|---|---|---|
| mt08eme040 | m² | Paneles metálicos de varias dimensiones, para encofrar elementos de concreto. (material) | 0.017 | 162.30 | 2.76 |
| mt08dba010g | l | Agente desmoldeante, a base de aceites especiales, emulsionable en agua MasterFinish RL 294 "MBCC de Sika", para encofrados metálicos, fenólicos o de madera. (material) | 0.075 | 5.80 | 0.44 |
| mt07aco020d | Ud | Separador homologado para muros. (material) | 7.000 | 0.20 | 1.40 |
| mt07aco060g | kg | Acero en varillas corrugadas, Grado 60 (fy=4200 kg/cm²), de varios diámetros, según NTP 339.186 y ASTM A 706. (material) | 45.900 | 3.23 | 148.26 |
| mt08var050 | kg | Alambre galvanizado para atar, de 1,30 mm de diámetro. (material) | 0.585 | 4.68 | 2.74 |
| mt08aaa010a | m³ | Agua. (material) | 0.050 | 4.68 | 0.23 |
| mt01arg000b | m³ | Arena cribada. (material) | 0.125 | 42.60 | 5.33 |
| mt01arg001be | m³ | Agregado grueso homogeneizado, de tamaño máximo 12,5 mm. (material) | 0.156 | 57.95 | 9.04 |
| mt08cem000b | kg | Cemento gris en sacos. (material) | 111.156 | 0.47 | 52.24 |
| mq06hor010 | h | Mezcladora de concreto eléctrica con una capacidad de amasado de 160 l. (maquinaria) | 0.158 | 10.45 | 1.65 |
| op00ata010 |  | Atadora de armadura. | 1.000 | 0.00 | 0.00 |
| op00ciz020 |  | Cizalla para acero en varillas corrugadas. | 1.000 | 0.00 | 0.00 |
| au00auh040 |  | Vibrador de concreto, eléctrico. | 1.000 | 0.00 | 0.00 |
| mo044 | h | Operario encofrador. (mano de obra) | 0.763 | 32.76 | 25.00 |
| mo091 | h | Oficial encofrador. (mano de obra) | 0.833 | 22.73 | 18.93 |
| mo043 | h | Operario fierrero. (mano de obra) | 0.488 | 32.76 | 15.99 |
| mo090 | h | Oficial fierrero. (mano de obra) | 0.622 | 22.73 | 14.14 |
| mo113 | h | Peón de construcción. (mano de obra) | 0.324 | 21.05 | 6.82 |
| mo112 | h | Peón especializado de construcción. (mano de obra) | 0.339 | 21.39 | 7.25 |
| mo045 | h | Operario especializado en vaciado de concreto. (mano de obra) | 0.077 | 32.76 | 2.52 |
| mo092 | h | Oficial especializado en vaciado de concreto. (mano de obra) | 0.308 | 22.73 | 7.00 |
| % | % | Herramientas | 2 % | 321.74 | 6.43 |
|  |  | Costes directos |  |  | 328.17 |
