# Impermeabilización bajo revestimiento en locales húmedos, con mortero

- Propiedad del archivo: CYPE INGENIEROS, S.A.
- Formato: FIEBDC-3/2002
- Ámbito geográfico: Perú
- Divisa: PEN
- Costes indirectos: 3.00 %
- Gastos generales: 13.00 %
- Beneficio industrial: 6.00 %
- IVA: 18.00 %

## N Aislamientos e impermeabilizaciones

### NI Impermeabilizaciones

#### NIH Locales húmedos

**NIH050** m² Impermeabilización bajo revestimiento en locales húmedos, con mortero.
Impermeabilización bajo revestimiento cerámico o pétreo, en paramentos verticales y horizontales de locales húmedos, con mortero cementoso impermeabilizante flexible bicomponente MasterSeal 550 "MBCC de Sika", de color gris, de 2 mm de espesor medio.
Criterio de valoración económica: El precio no incluye el revestimiento.
Incluye: Amasado. Extendido de una primera capa, apretando el producto sobre el soporte humedecido. Secado. Extendido de una segunda capa con la misma consistencia que la primera. Repasos y limpieza final.
Criterio de medición de proyecto: Superficie medida según documentación gráfica de Proyecto.
Criterio de medición de obra: Se medirá la superficie realmente ejecutada según especificaciones de Proyecto.

| Código | Ud | Descripción | Rendimiento | Precio | Importe |
|---|---|---|---|---|---|
| mt09bmr220g | kg | Mortero cementoso impermeabilizante flexible bicomponente MasterSeal 550 "MBCC de Sika", de color gris, con resistencia a los sulfatos, a las heladas y a la intemperie y apto para estar en contacto con agua potable, Euroclase F de reacción al fuego, para aplicar en interiores y exteriores. (material) | 3.000 | 2.52 | 7.56 |
| mo032 | h | Operario aplicador de productos impermeabilizantes. (mano de obra) | 0.123 | 31.48 | 3.87 |
| mo070 | h | Oficial aplicador de productos impermeabilizantes. (mano de obra) | 0.062 | 21.86 | 1.36 |
| % | % | Herramientas | 2 % | 12.79 | 0.26 |
|  |  | Costes directos |  |  | 13.05 |
