# Losa aligerada con casetón recuperable y columnas

- Propiedad del archivo: CYPE Ingenieros S.A.
- Formato: FIEBDC-3/2016
- Programa: Generador de precios de la construcción. CYPE Ingenieros, S.A.
- Fecha: 24/10/2024
- Ámbito geográfico: Perú
- Divisa: PEN
- Costes indirectos: 3 %
- Gastos generales: 13 %
- Beneficio industrial: 6 %
- IVA: 18 %

## E Estructuras

### EH Concreto armado

#### EHR Losas aligeradas

**EHR025** m² Losa aligerada con casetón recuperable y columnas.
Estructura de concreto armado, realizada con concreto f'c=210 kg/cm² (21 MPa), no expuesto a ciclos de congelamiento y deshielo, exposición a sulfatos insignificante, sin requerimiento de permeabilidad, no expuesto a cloruros, tamaño máximo del agregado 12,5 mm, consistencia blanda, preparado en obra, con un volumen total de concreto en losa con casetón recuperable y columnas de 0,207 m³/m², y acero Grado 60 (fy=4200 kg/cm²) en zona de ábacos, vigas, viguetas, vigas de borde y columnas, con una cuantía total de 24 kg/m², compuesta de los siguientes elementos: LOSA ALIGERADA: horizontal, con 15% de zonas macizas, canto 30 = 25+5 cm; viguetas de concreto "in situ" de 12 cm de espesor, intereje 70 cm; casetón recuperable de PVC, 64x70x25 cm; capa de compresión de 5 cm de espesor, con armadura de reparto formada por malla electrosoldada Q-139 cocada 100x100 mm de acero trefilado corrugado ASTM A 82-94; con montaje y desmontaje de sistema de encofrado continuo, con acabado visto con textura lisa, formado por: superficie encofrante de tableros de madera tratada, reforzados con varillas y perfiles, amortizables en 20 usos; estructura soporte horizontal de sopandas metálicas y accesorios de montaje, amortizables en 150 usos y estructura soporte vertical de puntales metálicos, amortizables en 150 usos, en zonas macizas y montaje y desmontaje de sistema de encofrado continuo, formado por: superficie encofrante de casetones recuperables; estructura soporte horizontal de portasopandas y guías metálicas y accesorios de montaje, amortizables en 150 usos y estructura soporte vertical de puntales metálicos, amortizables en 150 usos, en zonas aligeradas; COLUMNAS: con altura libre de hasta 3 m y 30x30 cm de sección media, con montaje y desmontaje del sistema de encofrado de planchas metálicas reutilizables. Incluso alambre de atar, separadores, líquido desencofrante MasterFinish RL 211 "MBCC de Sika", para evitar la adherencia del concreto al encofrado y agente filmógeno MasterKure 220 WB "MBCC de Sika", para el curado de concretos y morteros.
Criterio de valoración económica: El precio incluye el corte, doblado y conformado de la armadura en taller de obra y el montaje en el lugar definitivo de su colocación en obra.
Incluye: COLUMNAS: Replanteo. Colocación de las armaduras con separadores homologados. Montaje del sistema de encofrado. Preparación del concreto. Vaciado y compactación del concreto. Desmontaje del sistema de encofrado. Curado del concreto. LOSA: Replanteo del sistema de encofrado. Montaje del sistema de encofrado. Replanteo de la geometría de la planta sobre el encofrado. Colocación de casetones. Colocación de las armaduras con separadores homologados. Vaciado y compactación del concreto. Regleado y nivelación de la capa de compresión. Curado del concreto. Desmontaje del sistema de encofrado. Recuperación de los casetones.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt07aco020b | Ud | Separador homologado para columnas. (material) | 0.5 | 0.2 | 0.100 |
| mt08eup010b | m² | Plancha metálica de 50x50 cm, para encofrado de columnas de concreto armado de sección rectangular o cuadrada, de hasta 3 m de altura, incluso accesorios de montaje. (material) | 0.007 | 149.82 | 1.049 |
| mt50spa081a | Ud | Puntal metálico telescópico, de hasta 3 m de altura. (material) | 0.034 | 60.09 | 2.043 |
| mt08eft035a | m² | Tablero de madera tratada, de 30 mm de espesor, reforzado con varillas y perfiles, para encofrado de losa aligerada con casetón recuperable, para dejar un acabado visto del concreto. (material) | 0.008 | 193.2 | 1.546 |
| mt08eva030 | m² | Estructura soporte para encofrado recuperable, compuesta de: sopandas metálicas y accesorios de montaje. (material) | 0.001 | 318.35 | 0.318 |
| mt08eva035 | m² | Estructura soporte para encofrado de casetones recuperables, compuesta de: portasopandas y guías metálicas y accesorios de montaje. (material) | 0.006 | 355.81 | 2.135 |
| mt08cim030b | m³ | Madera de pino. (material) | 0.001 | 1109.56 | 1.110 |
| mt08var060 | kg | Puntas de acero de 20x100 mm. (material) | 0.006 | 27.31 | 0.164 |
| mt08dba010e | l | Agente desmoldeante biodegradable en fase acuosa MasterFinish RL 211 "MBCC de Sika", para concretos con acabado visto. (material) | 0.002 | 14.76 | 0.030 |
| mt07cre010b | Ud | Casetón recuperable de PVC, 64x70x25 cm. Incluso piezas especiales. (material) | 0.035 | 191.38 | 6.698 |
| mt07aco020g | Ud | Separador homologado para losas aligeradas. (material) | 1.2 | 0.2 | 0.240 |
| mt07aco060g | kg | Acero en varillas corrugadas, Grado 60 (fy=4200 kg/cm²), de varios diámetros, según NTP 339.186 y ASTM A 706. (material) | 25.2 | 3.23 | 81.396 |
| mt08var050 | kg | Alambre galvanizado para atar, de 1,30 mm de diámetro. (material) | 0.225 | 4.68 | 1.053 |
| mt07ame090bba | m² | Malla electrosoldada Q-139 cocada 100x100 mm, con alambres longitudinales de 4,2 mm de diámetro y alambres transversales de 4,2 mm de diámetro, de acero trefilado corrugado ASTM A 82-94, según ASTM A 185. (material) | 1.1 | 10.13 | 11.143 |
| mt08aaa010a | m³ | Agua. (material) | 0.041 | 4.68 | 0.192 |
| mt01arg000b | m³ | Arena cribada. (material) | 0.103 | 42.6 | 4.388 |
| mt01arg001be | m³ | Agregado grueso homogeneizado, de tamaño máximo 12,5 mm. (material) | 0.129 | 57.95 | 7.476 |
| mt08cem000b | kg | Cemento gris en sacos. (material) | 92.037 | 0.47 | 43.257 |
| mt08cur010g | l | Agente filmógeno MasterKure 220 WB "MBCC de Sika", para el curado de concretos y morteros, con acabado visto. (material) | 0.15 | 10.4 | 1.560 |
| mq06hor010 | h | Mezcladora de concreto eléctrica con una capacidad de amasado de 160 l. (maquinaria) | 0.13 | 10.45 | 1.359 |
| mo044 | h | Operario encofrador. (mano de obra) | 0.803 | 32.76 | 26.306 |
| mo091 | h | Oficial encofrador. (mano de obra) | 0.825 | 22.73 | 18.752 |
| mo043 | h | Operario fierrero. (mano de obra) | 0.337 | 32.76 | 11.040 |
| mo090 | h | Oficial fierrero. (mano de obra) | 0.366 | 22.73 | 8.319 |
| mo113 | h | Peón de construcción. (mano de obra) | 0.268 | 21.05 | 5.641 |
| mo112 | h | Peón especializado de construcción. (mano de obra) | 0.281 | 21.39 | 6.011 |
| mo045 | h | Operario especializado en vaciado de concreto. (mano de obra) | 0.062 | 32.76 | 2.031 |
| mo092 | h | Oficial especializado en vaciado de concreto. (mano de obra) | 0.25 | 22.73 | 5.683 |
| % | % | Herramientas | 2 % | 251.040 | 5.021 |
|  |  | Costes directos |  |  | 256.061 |

Residuos:
- colocación: mt08eup010b; factor de residuo 1
- colocación: mt50spa081a Puntal metálico telescópico, de hasta 3 m de altura; factor de residuo 1
- colocación: mt08eft035a; factor de residuo 1
- colocación: mt08cim030b Madera de pino; factor de residuo 1
- colocación: mt08var060 Puntas de acero de 20x100 mm; factor de residuo 0.0045
- colocación: mt08dba010e Agente desmoldeante biodegradable en fase acuosa MasterFinish RL 211 "MBCC de Sika", para concretos con acabado visto; factor de residuo 0.07
- colocación: mt07cre010b Casetón recuperable de PVC, 64x70x25 cm. Incluso piezas especiales; factor de residuo 1
- colocación: mt07aco060g Acero en varillas corrugadas, Grado 60 (fy=4200 kg/cm²), de varios diámetros, según NTP 339.186 y ASTM A 706; factor de residuo 0.0075
- colocación: mt08var050 Alambre galvanizado para atar, de 1,30 mm de diámetro; factor de residuo 0.0038
- colocación: mt07ame090bba; factor de residuo 0.020163
- colocación: mt01arg000b Arena cribada; factor de residuo 0.009
- colocación: mt01arg001be Agregado grueso homogeneizado, de tamaño máximo 12,5 mm; factor de residuo 0.00809488
- colocación: mt08cem000b Cemento gris en sacos; factor de residuo 0.0063

## Recursos

**mt07aco020b** Ud Separador homologado para columnas
Datos técnicos: Coste energético 1.105 MJ; Emisión de CO2 0.114 kg
Residuos:
- embalaje: re150101 Envases de papel y cartón. (componente de residuo); rendimiento 0.072 kg; Código LER 15 01 01; Masa del elemento 1 kg; Volumen 0.001333 m3

**mt08eup010b** m² Plancha metálica de 50x50 cm
Datos técnicos: Coste energético 314.560 MJ; Emisión de CO2 16.320 kg; Código LER 17 04 05; Masa del elemento 32 kg; Volumen 0.015238 m3

**mt50spa081a** Ud Puntal metálico telescópico, de hasta 3 m de altura
Datos técnicos: Coste energético 97.317 MJ; Emisión de CO2 5.049 kg; Código LER 17 04 05; Masa del elemento 9.9 kg; Volumen 0.004714 m3

**mt08eft035a** m² Tablero de madera tratada
Datos técnicos: Coste energético 2254.944 MJ; Emisión de CO2 -30.876 kg; Código LER 17 02 01; Masa del elemento 16.6 kg; Volumen 0.015091 m3

**mt08cim030b** m³ Madera de pino
Datos técnicos: Coste energético 7471.200 MJ; Emisión de CO2 -102.300 kg; Código LER 17 02 01; Masa del elemento 55 kg; Volumen 0.05 m3

**mt08var060** kg Puntas de acero de 20x100 mm
Datos técnicos: Coste energético 9.830 MJ; Emisión de CO2 0.510 kg; Código LER 17 04 05; Masa del elemento 1 kg; Volumen 0.000476 m3

**mt08dba010e** l Agente desmoldeante biodegradable en fase acuosa MasterFinish RL 211 "MBCC de Sika", para concretos con acabado visto
Datos técnicos: Coste energético 85.113 MJ; Emisión de CO2 4.608 kg; Código LER 17 09 04; Masa del elemento 0.96 kg; Volumen 0.00064 m3
Residuos:
- embalaje: re150104 Envases metálicos. (componente de residuo); rendimiento 0.042 kg; Código LER 15 01 04; Masa del elemento 1 kg; Volumen 0.001667 m3

**mt07cre010b** Ud Casetón recuperable de PVC, 64x70x25 cm. Incluso piezas especiales
Datos técnicos: Coste energético 894.202 MJ; Emisión de CO2 44.396 kg; Código LER 17 02 03; Masa del elemento 9.23 kg; Volumen 0.015383 m3

**mt07aco020g** Ud Separador homologado para losas aligeradas
Datos técnicos: Coste energético 1.105 MJ; Emisión de CO2 0.114 kg
Residuos:
- embalaje: re150101 Envases de papel y cartón; rendimiento 0.072 kg

**mt07aco060g** kg Acero en varillas corrugadas, Grado 60 (fy=4200 kg/cm²), de varios diámetros, según NTP 339.186 y ASTM A 706
Datos técnicos: Coste energético 9.830 MJ; Emisión de CO2 0.510 kg; Código LER 17 04 05; Masa del elemento 1 kg; Volumen 0.000476 m3

**mt08var050** kg Alambre galvanizado para atar, de 1,30 mm de diámetro
Datos técnicos: Coste energético 25.100 MJ; Emisión de CO2 2.560 kg; Código LER 17 04 05; Masa del elemento 1 kg; Volumen 0.000476 m3

**mt07ame090bba** m² Malla electrosoldada Q-139 cocada 100x100 mm
Datos técnicos: Coste energético 21.233 MJ; Emisión de CO2 1.102 kg; Código LER 17 04 05; Masa del elemento 2.16 kg; Volumen 0.001029 m3

**mt08aaa010a** m³ Agua
Datos técnicos: Coste energético 60.000 MJ; Emisión de CO2 30.000 kg

**mt01arg000b** m³ Arena cribada
Datos técnicos: Coste energético 146.250 MJ; Emisión de CO2 7.800 kg; Código LER 01 04 09; Masa del elemento 1950 kg; Volumen 1.21875 m3

**mt01arg001be** m³ Agregado grueso homogeneizado, de tamaño máximo 12,5 mm
Datos técnicos: Coste energético 146.250 MJ; Emisión de CO2 7.800 kg; Código LER 01 04 08; Masa del elemento 1950 kg; Volumen 1.3 m3

**mt08cem000b** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
