# Sistema de encofrado reutilizable para columna rectangular o cuadrada

- Propiedad del archivo: CYPE INGENIEROS, S.A.
- Formato: FIEBDC-3/2002
- Ámbito geográfico: Perú
- Divisa: PEN
- Costes indirectos: 3.00 %
- Gastos generales: 13.00 %
- Beneficio industrial: 6.00 %
- IVA: 18.00 %

## E Estructuras

### EH Concreto armado

#### EHS Columnas

**EHS012** m² Sistema de encofrado reutilizable para columna rectangular o cuadrada.
Montaje y desmontaje de sistema de encofrado reutilizable para formación de columna rectangular o cuadrada de concreto armado, con acabado para revestir en planta de hasta 3 m de altura libre, formado por: superficie encofrante de planchas metálicas, amortizables en 50 usos y estructura soporte vertical de puntales metálicos, amortizables en 150 usos. Incluso berenjenos y líquido desencofrante MasterFinish RL 294 "MBCC de Sika", para evitar la adherencia del concreto al encofrado.
Incluye: Replanteo. Montaje del sistema de encofrado. Desmontaje del sistema de encofrado. Limpieza y almacenamiento del encofrado.
Criterio de medición de proyecto: Superficie de encofrado en contacto con el concreto, medida según documentación gráfica de Proyecto.
Criterio de medición de obra: Se medirá la superficie de encofrado en contacto con el concreto realmente ejecutada según especificaciones de Proyecto.

| Código | Ud | Descripción | Rendimiento | Precio | Importe |
|---|---|---|---|---|---|
| mt08eup010b | m² | Plancha metálica de 50x50 cm, para encofrado de columnas de concreto armado de sección rectangular o cuadrada, de hasta 3 m de altura, incluso accesorios de montaje. (material) | 0.024 | 149.82 | 3.60 |
| mt50spa081a | Ud | Puntal metálico telescópico, de hasta 3 m de altura. (material) | 0.007 | 60.09 | 0.42 |
| mt08var040a | Ud | Berenjeno de PVC, de varias dimensiones y 2500 mm de longitud. (material) | 1.338 | 1.72 | 2.30 |
| mt08dba010g | l | Agente desmoldeante, a base de aceites especiales, emulsionable en agua MasterFinish RL 294 "MBCC de Sika", para encofrados metálicos, fenólicos o de madera. (material) | 0.030 | 5.80 | 0.17 |
| mo044 | h | Operario encofrador. (mano de obra) | 0.543 | 32.76 | 17.79 |
| mo091 | h | Oficial encofrador. (mano de obra) | 0.620 | 22.73 | 14.09 |
| % | % | Herramientas | 2 % | 38.37 | 0.77 |
|  |  | Costes directos |  |  | 39.14 |
