# Reparación integral de junta, con mortero a base de resina epoxi

- Propiedad del archivo: CYPE INGENIEROS, S.A.
- Formato: FIEBDC-3/2002
- Ámbito geográfico: Perú
- Divisa: PEN
- Costes indirectos: 3.00 %
- Gastos generales: 13.00 %
- Beneficio industrial: 6.00 %
- IVA: 18.00 %

## E Estructuras

### EH Concreto armado

#### EHY Reparaciones

**EHY043** m Reparación integral de junta, con mortero a base de resina epoxi.
Reparación integral de junta de expansión de estructura de concreto, aplicando 6 kg/m de mortero de reparación de dos componentes a base de resina epoxi, tixotrópico y con altas resistencias mecánicas, MasterEmaco S 2600 "MBCC de Sika", con una resistencia a compresión a 28 días mayor o igual a 45 N/mm² y un módulo de elasticidad mayor o igual a 20000 N/mm², Euroclase F de reacción al fuego, en una franja aproximada de 5 cm a cada lado de la junta, previo picado de la superficie soporte y posterior aplicación de 0,18 kg/m de imprimación activa de dos componentes a base de resina epoxi, MasterEmaco P 2000 BP "MBCC de Sika", de color rojo, como puente de unión.
Incluye: Picado de la superficie del concreto. Limpieza. Colocación del encofrado para formación de junta. Preparación de las mezclas. Aplicación de la lechada. Aplicación del mortero de reparación. Perfilado de bordes. Curado. Retirada y acopio de los restos generados. Carga manual de los restos generados sobre camión o contenedor.
Criterio de medición de proyecto: Longitud medida según documentación gráfica de Proyecto.
Criterio de medición de obra: Se medirá la longitud realmente ejecutada según especificaciones de Proyecto.

| Código | Ud | Descripción | Rendimiento | Precio | Importe |
|---|---|---|---|---|---|
| mt09reh040m | kg | Imprimación activa de dos componentes a base de resina epoxi, MasterEmaco P 2000 BP "MBCC de Sika", de color rojo, impermeable al agua, al oxígeno, a los cloruros y a los aceites, para la protección y pasivación de armaduras de acero, y como puente de unión entre mortero de reparación y concreto existente (material) | 0.180 | 30.78 | 5.54 |
| mt09reh170b | kg | Mortero de reparación de dos componentes a base de resina epoxi, tixotrópico y con altas resistencias mecánicas, MasterEmaco S 2600 "MBCC de Sika", con una resistencia a compresión a 28 días mayor o igual a 45 N/mm² y un módulo de elasticidad mayor o igual a 20000 N/mm², Euroclase F de reacción al fuego, para reparación estructural del concreto. (material) | 6.000 | 16.22 | 97.32 |
| mq05mai040 | h | Martillo eléctrico. (maquinaria) | 0.185 | 9.50 | 1.76 |
| mo020 | h | Operario de construcción. (mano de obra) | 0.456 | 31.48 | 14.35 |
| mo112 | h | Peón especializado de construcción. (mano de obra) | 0.456 | 21.39 | 9.75 |
| % | % | Herramientas | 2 % | 128.72 | 2.57 |
|  |  | Costes directos |  |  | 131.29 |
