# Inyección de resinas en fisuras, para reparación estructural

- Propiedad del archivo: CYPE INGENIEROS, S.A.
- Formato: FIEBDC-3/2002
- Ámbito geográfico: Perú
- Divisa: PEN
- Costes indirectos: 3.00 %
- Gastos generales: 13.00 %
- Beneficio industrial: 6.00 %
- IVA: 18.00 %

## E Estructuras

### EH Concreto armado

#### EHY Reparaciones

**EHY065** m Inyección de resinas en fisuras, para reparación estructural.
Inyección en fisura con lechada fluida de dos componentes a base de resina epoxi, MasterInject 1360 "MBCC de Sika", con endurecedor amínico, sin disolventes, (rendimiento: 0,5 kg/m), aplicada mediante equipo de inyección a baja presión, para reparación estructural en elemento de concreto.
Criterio de valoración económica: El precio no incluye la limpieza del interior de la fisura ni la colocación de los inyectores.
Incluye: Premezclado de los componentes de la resina. Conexión de la manguera con los inyectores. Inyección mecánica de la lechada. Desconexión de la manguera. Limpieza superficial.
Criterio de medición de proyecto: Longitud medida según documentación gráfica de Proyecto.
Criterio de medición de obra: Se medirá la longitud realmente ejecutada según especificaciones de Proyecto.

| Código | Ud | Descripción | Rendimiento | Precio | Importe |
|---|---|---|---|---|---|
| mt09reh130d | kg | Lechada fluida de dos componentes a base de resina epoxi, MasterInject 1360 "MBCC de Sika", con endurecedor amínico, sin disolventes, como relleno transmisor de esfuerzos para inyección de fisuras, secas o húmedas, con una resistencia a tracción superior a 2,5 N/mm² de más de 0,2 mm de anchura, temperatura de aplicación entre 5°C y 30°C. (material) | 0.500 | 74.66 | 37.33 |
| mq06eim010 | h | Equipo de inyección manual de morteros fluidos y resinas. (maquinaria) | 0.128 | 5.23 | 0.67 |
| mo020 | h | Operario de construcción. (mano de obra) | 0.167 | 31.48 | 5.26 |
| mo112 | h | Peón especializado de construcción. (mano de obra) | 0.167 | 21.39 | 3.57 |
| % | % | Herramientas | 2 % | 46.83 | 0.94 |
|  |  | Costes directos |  |  | 47.77 |
