# Falso piso ventilado de concreto, para grandes alturas

- Propiedad del archivo: CYPE INGENIEROS, S.A.
- Formato: FIEBDC-3/2002
- Ámbito geográfico: Perú
- Divisa: PEN
- Costes indirectos: 3.00 %
- Gastos generales: 13.00 %
- Beneficio industrial: 6.00 %
- IVA: 18.00 %

## A Acondicionamiento del terreno

### AN Nivelación

#### ANV Falsos pisos ventiladas

**ANV015** m² Falso piso ventilado de concreto, para grandes alturas.
Falso piso ventilado de concreto armado, para grandes alturas, de 100+4 cm de canto, sobre encofrado perdido de piezas de polipropileno reciclado, apoyado sobre tubos de PVC de 125 mm de diámetro y 85 cm de altura, fijados a una matriz base, realizado con concreto f'c=210 kg/cm² (21 MPa), no expuesto a ciclos de congelamiento y deshielo, exposición a sulfatos insignificante, sin requerimiento de permeabilidad, no expuesto a cloruros, tamaño máximo del agregado 12,5 mm, consistencia blanda, preparado en obra, y malla electrosoldada QE-79 cocada 300x300 mm de acero trefilado corrugado ASTM A 82-94 como armadura de reparto, colocada sobre separadores homologados en capa de compresión de 4 cm de espesor; apoyado todo ello sobre base de concreto pobre.
Criterio de valoración económica: El precio no incluye la capa de concreto pobre.
Incluye: Replanteo. Colocación de la matriz base. Colocación de los tubos. Corte de las piezas. Colocación y montaje de las piezas. Realización de los orificios de paso de instalaciones. Colocación de los elementos para paso de instalaciones. Colocación de la malla electrosoldada. Preparación del concreto. Vaciado, extendido y vibrado del concreto. Regleado y nivelación de la capa de compresión. Curado del concreto.
Criterio de medición de proyecto: Superficie medida según documentación gráfica de Proyecto.
Criterio de medición de obra: Se medirá la superficie realmente ejecutada según especificaciones de Proyecto, sin deducir la superficie ocupada por las columnas situados dentro de su perímetro.

| Código | Ud | Descripción | Rendimiento | Precio | Importe |
|---|---|---|---|---|---|
| mt07cid030a | m² | Encofrado perdido de piezas de polipropileno reciclado, de 58x58x15 cm, para disponer sobre tubos de PVC, sobre una matriz base, para falsos pisos ventiladas de gran altura. (material) | 1.050 | 67.35 | 70.72 |
| mt36tit010ha | m | Tubo de PVC, serie B, de 125 mm de diámetro y 3,2 mm de espesor. (material) | 2.550 | 20.64 | 52.63 |
| mt07ame090dmg | m² | Malla electrosoldada QE-79 cocada 300x300 mm, con alambres longitudinales de 5 mm de diámetro y alambres transversales de 5,0 mm de diámetro, de acero trefilado corrugado ASTM A 82-94, según ASTM A 185. (material) | 1.100 | 5.06 | 5.57 |
| mt08var050 | kg | Alambre galvanizado para atar, de 1,30 mm de diámetro. (material) | 0.017 | 4.68 | 0.08 |
| mt08aaa010a | m³ | Agua. (material) | 0.018 | 4.68 | 0.08 |
| mt01arg000b | m³ | Arena cribada. (material) | 0.045 | 42.60 | 1.92 |
| mt01arg001be | m³ | Agregado grueso homogeneizado, de tamaño máximo 12,5 mm. (material) | 0.056 | 57.95 | 3.25 |
| mt08cem000b | kg | Cemento gris en sacos. (material) | 40.092 | 0.47 | 18.84 |
| mt07aco020m | Ud | Separador homologado para malla electrosoldada. (material) | 1.000 | 0.28 | 0.28 |
| mq06vib020 | h | Regla vibrante de 3 m. (maquinaria) | 0.082 | 15.84 | 1.30 |
| mq06hor010 | h | Mezcladora de concreto eléctrica con una capacidad de amasado de 160 l. (maquinaria) | 0.057 | 10.45 | 0.60 |
| op00sie010 |  | Sierra de calar. | 1.000 | 0.00 | 0.00 |
| op00amo010 |  | Amoladora o radial. | 1.000 | 0.00 | 0.00 |
| au00auh040 |  | Vibrador de concreto, eléctrico. | 1.000 | 0.00 | 0.00 |
| mo044 | h | Operario encofrador. (mano de obra) | 0.031 | 34.20 | 1.06 |
| mo091 | h | Oficial encofrador. (mano de obra) | 0.031 | 23.73 | 0.74 |
| mo043 | h | Operario fierrero. (mano de obra) | 0.029 | 34.20 | 0.99 |
| mo090 | h | Oficial fierrero. (mano de obra) | 0.029 | 23.73 | 0.69 |
| % | % | Herramientas | 2 % | 158.75 | 3.18 |
|  |  | Costes directos |  |  | 161.93 |
