# Colector enterrado

- Propiedad del archivo: CYPE INGENIEROS, S.A.
- Formato: FIEBDC-3/2002
- Ámbito geográfico: Perú
- Divisa: PEN
- Costes indirectos: 3.00 %
- Gastos generales: 13.00 %
- Beneficio industrial: 6.00 %
- IVA: 18.00 %

## A Acondicionamiento del terreno

### AS Red de desagüe

#### ASC Colectores

**ASC010** m Colector enterrado.
Colector enterrado de red horizontal de saneamiento, con cajas de registro, con una pendiente mínima del 2%, para la evacuación de aguas residuales y/o pluviales, formado por tubo de polietileno corrugado, rigidez anular nominal 8 kN/m², de 630 mm de diámetro exterior, con junta elástica, colocado sobre lecho de arena de 10 cm de espesor, debidamente compactada y nivelada con pisón vibrante de guiado manual, relleno lateral compactando hasta los riñones y posterior relleno con la misma arena hasta 30 cm por encima de la generatriz superior de la tubería. Incluso lubricante para montaje.
Criterio de valoración económica: El precio no incluye las cajas de registro, la excavación ni el relleno principal.
Incluye: Replanteo y trazado del ducto en planta y pendientes. Presentación en seco de tubos y piezas especiales. Vertido de la arena en el fondo de la zanja. Descenso y colocación de los colectores en el fondo de la zanja. Montaje, conexionado y comprobación de su correcto funcionamiento. Ejecución del relleno envolvente.
Criterio de medición de proyecto: Longitud medida en proyección horizontal, según documentación gráfica de Proyecto, entre caras interiores de cajas de registro.
Criterio de medición de obra: Se medirá, en proyección horizontal, la longitud realmente ejecutada según especificaciones de Proyecto, entre caras interiores de cajas de registro, incluyendo los tramos ocupados por piezas especiales.

| Código | Ud | Descripción | Rendimiento | Precio | Importe |
|---|---|---|---|---|---|
| mt01ara010a | m³ | Arena con granulometría de 0 a 5 mm de diámetro, limpia. (material) | 0.869 | 49.56 | 43.07 |
| mt11teg010n | m | Tubo de polietileno de alta densidad (PEAD/HDPE) de doble pared, la exterior corrugada color negro y la interior lisa color blanco, unión por copa con junta elástica de EPDM, rigidez anular nominal 8 kN/m², diámetro nominal 630 mm, longitud nominal 6,1 m. (material) | 1.050 | 322.40 | 338.52 |
| mt11ade100a | kg | Lubricante para unión mediante junta elástica de tubos y accesorios. (material) | 0.016 | 77.41 | 1.24 |
| mq04dua020b | h | Dumper de descarga frontal de 2 t de carga útil. (maquinaria) | 0.076 | 31.29 | 2.38 |
| mq02rop020 | h | Pisón vibrante de guiado manual, de 80 kg, con placa de 30x30 cm, tipo rana. (maquinaria) | 0.570 | 11.82 | 6.74 |
| mq02cia020j | h | Camión cisterna, de 8 m³ de capacidad. (maquinaria) | 0.008 | 358.35 | 2.87 |
| mo020 | h | Operario de construcción. (mano de obra) | 0.692 | 31.29 | 21.65 |
| mo113 | h | Peón de construcción. (mano de obra) | 0.562 | 20.92 | 11.76 |
| mo008 | h | Operario plomero. (mano de obra) | 0.604 | 32.15 | 19.42 |
| mo107 | h | Oficial plomero. (mano de obra) | 0.302 | 21.68 | 6.55 |
| % | % | Herramientas | 2 % | 454.20 | 9.08 |
|  |  | Costes directos |  |  | 463.28 |
