# Trampa de sello hidráulico

- Propiedad del archivo: CYPE INGENIEROS, S.A.
- Formato: FIEBDC-3/2002
- Ámbito geográfico: Perú
- Divisa: PEN
- Costes indirectos: 3.00 %
- Gastos generales: 13.00 %
- Beneficio industrial: 6.00 %
- IVA: 18.00 %

## A Acondicionamiento del terreno

### AS Red de desagüe

#### ASI Sistemas de drenaje de suelos

**ASI020** Ud Trampa de sello hidráulico.
Instalación de trampa de sello hidráulico de fundición dúctil, de 15x15 cm, para recogida de aguas pluviales o de locales húmedos. Incluso accesorios de montaje, piezas especiales y elementos de sujeción.
Incluye: Replanteo y trazado. Montaje, conexionado y comprobación de su correcto funcionamiento.
Criterio de medición de proyecto: Número de unidades previstas, según documentación gráfica de Proyecto.
Criterio de medición de obra: Se medirá el número de unidades realmente ejecutadas según especificaciones de Proyecto.

| Código | Ud | Descripción | Rendimiento | Precio | Importe |
|---|---|---|---|---|---|
| mt11suf010f | Ud | Trampa de sello hidráulico de fundición dúctil, de 15x15 cm. (material) | 1.000 | 89.89 | 89.89 |
| mt11var020 | Ud | Kit de accesorios de montaje, piezas especiales y elementos de sujeción, para saneamiento. (material) | 1.000 | 2.75 | 2.75 |
| mo020 | h | Operario de construcción. (mano de obra) | 0.370 | 31.29 | 11.58 |
| mo112 | h | Peón especializado de construcción. (mano de obra) | 0.185 | 21.26 | 3.93 |
| % | % | Herramientas | 2 % | 108.15 | 2.16 |
|  |  | Costes directos |  |  | 110.31 |
