# Anillo perimetral de concreto armado en pozo acampanado

- Propiedad del archivo: CYPE INGENIEROS, S.A.
- Formato: FIEBDC-3/2002
- Ámbito geográfico: Perú
- Divisa: PEN
- Costes indirectos: 3.00 %
- Gastos generales: 13.00 %
- Beneficio industrial: 6.00 %
- IVA: 18.00 %

## C Cimentaciones

### CP Profundas

#### CPT Pozos acampanados

**CPT040** m³ Anillo perimetral de concreto armado en pozo acampanado.
Anillo perimetral de concreto armado para la contención de tierras durante la ejecución de pozo acampanado, realizado con concreto f'c=210 kg/cm² (21 MPa), no expuesto a ciclos de congelamiento y deshielo, exposición a sulfatos insignificante, sin requerimiento de permeabilidad, no expuesto a cloruros, tamaño máximo del agregado 12,5 mm, consistencia blanda, premezclado en planta, y vaciado desde camión, y acero Grado 60 (fy=4200 kg/cm²), con una cuantía aproximada de 50 kg/m. Incluso alambre de atar y separadores.
Criterio de valoración económica: El precio incluye el corte, doblado y conformado de la armadura en taller de obra y el montaje en el lugar definitivo de su colocación en obra, pero no incluye el encofrado.
Incluye: Replanteo. Colocación de separadores y fijación de las armaduras. Puesta en obra del concreto. Limpieza y retirada de sobrantes.
Criterio de medición de proyecto: Volumen medido sobre las secciones teóricas de la excavación, según documentación gráfica de Proyecto.
Criterio de medición de obra: Se medirá el volumen teórico ejecutado según especificaciones de Proyecto, sin incluir los incrementos por excesos de excavación no autorizados.

| Código | Ud | Descripción | Rendimiento | Precio | Importe |
|---|---|---|---|---|---|
| mt07aco020l | Ud | Separador homologado para pozos acampanados. (material) | 5.000 | 0.32 | 1.60 |
| mt07aco060g | kg | Acero en varillas corrugadas, Grado 60 (fy=4200 kg/cm²), de varios diámetros, según NTP 339.186 y ASTM A 706. (material) | 52.500 | 3.23 | 169.58 |
| mt08var050 | kg | Alambre galvanizado para atar, de 1,30 mm de diámetro. (material) | 0.400 | 4.68 | 1.87 |
| mt10haf055adc | m³ | Concreto f'c=210 kg/cm² (21 MPa), no expuesto a ciclos de congelamiento y deshielo, exposición a sulfatos insignificante, sin requerimiento de permeabilidad, no expuesto a cloruros, tamaño máximo del agregado 12,5 mm, consistencia blanda, premezclado en planta, según el Reglamento Nacional de Edificaciones NTE E.060. (material) | 1.100 | 254.20 | 279.62 |
| au00auh020 |  | Canaleta para vaciado del concreto. | 1.000 | 0.00 | 0.00 |
| mo043 | h | Operario fierrero. (mano de obra) | 0.432 | 32.76 | 14.15 |
| mo090 | h | Oficial fierrero. (mano de obra) | 0.555 | 22.73 | 12.62 |
| mo045 | h | Operario especializado en vaciado de concreto. (mano de obra) | 0.148 | 32.76 | 4.85 |
| mo092 | h | Oficial especializado en vaciado de concreto. (mano de obra) | 0.592 | 22.73 | 13.46 |
| % | % | Herramientas | 2 % | 497.75 | 9.96 |
|  |  | Costes directos |  |  | 507.71 |
