# Sistema de encofrado estanco para hueco de caja de registro en platea de cimentación

- Propiedad del archivo: CYPE INGENIEROS, S.A.
- Formato: FIEBDC-3/2002
- Ámbito geográfico: Perú
- Divisa: PEN
- Costes indirectos: 3.00 %
- Gastos generales: 13.00 %
- Beneficio industrial: 6.00 %
- IVA: 18.00 %

## C Cimentaciones

### CV Elementos singulares

#### CVH Huecos en cimentaciones

**CVH010** Ud Sistema de encofrado estanco para hueco de caja de registro en platea de cimentación.
Montaje de sistema de encofrado perdido, en forma de cajón estanco, realizado con planchas de acero corten, de 3 mm de espesor, dobladas y cortadas, con uniones soldadas y elementos de rigidización formados por perfiles de acero S275JR, serie T 40x40, para formación de hueco de caja de registro en platea de cimentación, con unas dimensiones máximas interiores de 1200x1200x800 mm.
Incluye: Limpieza y preparación del plano de apoyo. Replanteo. Montaje del sistema de encofrado. Aplomado y nivelación del encofrado.
Criterio de medición de proyecto: Número de unidades previstas, según documentación gráfica de Proyecto.
Criterio de medición de obra: Se medirá el número de unidades realmente ejecutadas según especificaciones de Proyecto.

| Código | Ud | Descripción | Rendimiento | Precio | Importe |
|---|---|---|---|---|---|
| mt08eme020d | Ud | Encofrado perdido en forma de cajón estanco con fondo y cuatro paredes, compuesto por planchas de acero corten, de 3 mm de espesor, dobladas y cortadas, con uniones soldadas y elementos de rigidización formados por perfiles de acero S275JR, serie T 40x40, para conformado de foso de ascensor, con dimensiones interiores adaptadas según el modelo de ascensor, con unas dimensiones máximas interiores de 1200x1200x800 mm. (material) | 1.000 | 2574.93 | 2574.93 |
| mo044 | h | Operario encofrador. (mano de obra) | 0.555 | 34.20 | 18.98 |
| mo091 | h | Oficial encofrador. (mano de obra) | 0.555 | 23.73 | 13.17 |
| % | % | Herramientas | 2 % | 2607.08 | 52.14 |
|  |  | Costes directos |  |  | 2659.22 |
