# Desmontaje de columna de fundición

- Propiedad del archivo: CYPE INGENIEROS, S.A.
- Formato: FIEBDC-3/2002
- Ámbito geográfico: Perú
- Divisa: PEN
- Costes indirectos: 3.00 %
- Gastos generales: 13.00 %
- Beneficio industrial: 6.00 %
- IVA: 18.00 %

## D Demoliciones

### DE Estructuras

#### DEA Acero

**DEA031** m³ Desmontaje de columna de fundición.
Desmontaje con recuperación del material, para su reutilización, de columna de fundición, de hasta 3 m de longitud media, con medios manuales, y carga mecánica sobre camión o contenedor.
Incluye: Desmontaje del elemento. Clasificación y etiquetado. Acopio de los materiales a reutilizar. Carga mecánica del material a reutilizar sobre camión. Retirada y acopio de los restos de obra. Limpieza de los restos de obra. Carga mecánica de los restos de obra sobre camión o contenedor.
Criterio de medición de proyecto: Volumen medido según documentación gráfica de Proyecto.
Criterio de medición de obra: Se medirá el volumen realmente desmontado según especificaciones de Proyecto.

| Código | Ud | Descripción | Rendimiento | Precio | Importe |
|---|---|---|---|---|---|
| mo047 | h | Operario en estructura metálica. (mano de obra) | 2.467 | 32.76 | 80.82 |
| mo094 | h | Oficial en estructura metálica. (mano de obra) | 2.467 | 22.73 | 56.07 |
| % | % | Herramientas | 2 % | 136.89 | 2.74 |
|  |  | Costes directos |  |  | 139.63 |
