# Demolición de escalera metálica

- Propiedad del archivo: CYPE INGENIEROS, S.A.
- Formato: FIEBDC-3/2002
- Ámbito geográfico: Perú
- Divisa: PEN
- Costes indirectos: 3.00 %
- Gastos generales: 13.00 %
- Beneficio industrial: 6.00 %
- IVA: 18.00 %

## D Demoliciones

### DE Estructuras

#### DEA Acero

**DEA060** m² Demolición de escalera metálica.
Demolición de estructura metálica de escalera, formada por piezas simples de perfiles laminados, peldaños y baranda de acero, con equipo de oxicorte, y carga manual sobre camión o contenedor.
Incluye: Demolición del elemento. Fragmentación de los escombros en piezas manejables. Retirada y acopio de escombros. Limpieza de los restos de obra. Carga manual de escombros sobre camión o contenedor.
Criterio de medición de proyecto: Superficie medida por su intradós en verdadera magnitud, según documentación gráfica de Proyecto.
Criterio de medición de obra: Se medirá, en verdadera magnitud, la superficie realmente demolida según especificaciones de Proyecto.

| Código | Ud | Descripción | Rendimiento | Precio | Importe |
|---|---|---|---|---|---|
| mq08sol010 | h | Equipo de oxicorte, con acetileno como combustible y oxígeno como comburente. (maquinaria) | 0.200 | 25.01 | 5.00 |
| mo019 | h | Operario soldador. (mano de obra) | 0.247 | 31.89 | 7.88 |
| mo113 | h | Peón de construcción. (mano de obra) | 0.617 | 21.05 | 12.99 |
| % | % | Herramientas | 2 % | 25.87 | 0.52 |
|  |  | Costes directos |  |  | 26.39 |
