# Demolición de correa de madera

- Propiedad del archivo: CYPE INGENIEROS, S.A.
- Formato: FIEBDC-3/2002
- Ámbito geográfico: Perú
- Divisa: PEN
- Costes indirectos: 3.00 %
- Gastos generales: 13.00 %
- Beneficio industrial: 6.00 %
- IVA: 18.00 %

## D Demoliciones

### DE Estructuras

#### DEM Madera

**DEM110** m Demolición de correa de madera.
Demolición de correa de madera, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.120 | 10.18 | 1.22 |
| mo020 | h | Operario de construcción. (mano de obra) | 0.148 | 31.48 | 4.66 |
| mo112 | h | Peón especializado de construcción. (mano de obra) | 0.148 | 21.39 | 3.17 |
| mo113 | h | Peón de construcción. (mano de obra) | 0.247 | 21.05 | 5.20 |
| % | % | Herramientas | 2 % | 14.25 | 0.29 |
|  |  | Costes directos |  |  | 14.54 |
