# Demolición de tijeral de madera

- Propiedad del archivo: CYPE INGENIEROS, S.A.
- Formato: FIEBDC-3/2002
- Ámbito geográfico: Perú
- Divisa: PEN
- Costes indirectos: 3.00 %
- Gastos generales: 13.00 %
- Beneficio industrial: 6.00 %
- IVA: 18.00 %

## D Demoliciones

### DE Estructuras

#### DEM Madera

**DEM120** Ud Demolición de tijeral de madera.
Demolición de tijeral ligero de madera, de 4 m de luz entre apoyos, con medios manuales y motosierra, y carga manual sobre camión o contenedor.
Criterio de valoración económica: El precio incluye el picado de las entregas del tijeral en los muros de apoyo.
Incluye: Picado de las entregas del tijeral en los muros de apoyo. Demolición del elemento. Fragmentación de los escombros en piezas manejables. Retirada y acopio de escombros. Limpieza de los restos de obra. Carga manual de escombros sobre camión o contenedor.
Criterio de medición de proyecto: Número de unidades previstas, según documentación gráfica de Proyecto.
Criterio de medición de obra: Se medirá el número de unidades realmente demolidas según especificaciones de Proyecto.

| Código | Ud | Descripción | Rendimiento | Precio | Importe |
|---|---|---|---|---|---|
| mq09sie010 | h | Motosierra a gasolina, de 50 cm de espada y 2 kW de potencia. (maquinaria) | 0.600 | 10.18 | 6.11 |
| mo020 | h | Operario de construcción. (mano de obra) | 0.740 | 31.48 | 23.30 |
| mo112 | h | Peón especializado de construcción. (mano de obra) | 0.740 | 21.39 | 15.83 |
| mo113 | h | Peón de construcción. (mano de obra) | 1.234 | 21.05 | 25.98 |
| % | % | Herramientas | 2 % | 71.22 | 1.42 |
|  |  | Costes directos |  |  | 72.64 |
