# Desmontaje de subestructura soporte para la sustentación del revestimiento exterior de fachada ventilada

- Propiedad del archivo: CYPE INGENIEROS, S.A.
- Formato: FIEBDC-3/2002
- Ámbito geográfico: Perú
- Divisa: PEN
- Costes indirectos: 3.00 %
- Gastos generales: 13.00 %
- Beneficio industrial: 6.00 %
- IVA: 18.00 %

## D Demoliciones

### DF Fachadas

#### DFA Ventiladas

**DFA015** m² Desmontaje de subestructura soporte para la sustentación del revestimiento exterior de fachada ventilada.
Desmontaje de subestructura soporte de madera para la sustentación del revestimiento exterior de fachada ventilada, con medios manuales, y carga manual sobre camión o contenedor.
Incluye: Desmontaje del elemento. Retirada y acopio del material desmontado. Limpieza de los restos de obra. Carga manual del material desmontado y restos de obra sobre camión o contenedor.
Criterio de medición de proyecto: Superficie medida según documentación gráfica de Proyecto.
Criterio de medición de obra: Se medirá la superficie realmente desmontada según especificaciones de Proyecto.

| Código | Ud | Descripción | Rendimiento | Precio | Importe |
|---|---|---|---|---|---|
| mo011 | h | Operario de montaje. (mano de obra) | 0.987 | 32.35 | 31.93 |
| mo080 | h | Oficial de montaje. (mano de obra) | 0.987 | 21.86 | 21.58 |
| % | % | Herramientas | 2 % | 53.51 | 1.07 |
|  |  | Costes directos |  |  | 54.58 |
