# Demolición de hoja exterior de fachada, de albañilería vista

- Propiedad del archivo: CYPE INGENIEROS, S.A.
- Formato: FIEBDC-3/2002
- Ámbito geográfico: Perú
- Divisa: PEN
- Costes indirectos: 3.00 %
- Gastos generales: 13.00 %
- Beneficio industrial: 6.00 %
- IVA: 18.00 %

## D Demoliciones

### DF Fachadas

#### DFF Albañilerías

**DFF010** m² Demolición de hoja exterior de fachada, de albañilería vista.
Demolición de hoja exterior en cerramiento de fachada, de albañilería armada, vista, formada por ladrillo perforado de 11/12 cm de espesor, con martillo neumático, sin afectar a la estabilidad de los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.110 | 13.77 | 1.51 |
| mq05pdm110 | h | Compresor portátil diesel media presión 10 m³/min. (maquinaria) | 0.110 | 23.36 | 2.57 |
| mo112 | h | Peón especializado de construcción. (mano de obra) | 0.136 | 21.26 | 2.89 |
| mo113 | h | Peón de construcción. (mano de obra) | 0.331 | 20.92 | 6.92 |
| % | % | Herramientas | 2 % | 13.89 | 0.28 |
|  |  | Costes directos |  |  | 14.17 |
