# Demolición de hoja exterior de fachada, de albañilería vista

- Propiedad del archivo: CYPE INGENIEROS, S.A.
- Formato: FIEBDC-3/2002
- Ámbito geográfico: Perú
- Divisa: PEN
- Costes indirectos: 3.00 %
- Gastos generales: 13.00 %
- Beneficio industrial: 6.00 %
- IVA: 18.00 %

## D Demoliciones

### DF Fachadas

#### DFF Albañilerías

**DFF010** m² Demolición de hoja exterior de fachada, de albañilería vista.
Demolición de hoja exterior en cerramiento de fachada, de albañilería armada, vista, formada por bloque de concreto de 10 cm de espesor, con martillo neumático, sin afectar a la estabilidad de los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.130 | 13.77 | 1.79 |
| mq05pdm110 | h | Compresor portátil diesel media presión 10 m³/min. (maquinaria) | 0.130 | 23.36 | 3.04 |
| mo112 | h | Peón especializado de construcción. (mano de obra) | 0.160 | 21.26 | 3.40 |
| mo113 | h | Peón de construcción. (mano de obra) | 0.164 | 20.92 | 3.43 |
| % | % | Herramientas | 2 % | 11.66 | 0.23 |
|  |  | Costes directos |  |  | 11.89 |
