# Desmontaje de rack

- Propiedad del archivo: CYPE INGENIEROS, S.A.
- Formato: FIEBDC-3/2002
- Ámbito geográfico: Perú
- Divisa: PEN
- Costes indirectos: 3.00 %
- Gastos generales: 13.00 %
- Beneficio industrial: 6.00 %
- IVA: 18.00 %

## D Demoliciones

### DI Instalaciones

#### DIA Audiovisuales

**DIA080** Ud Desmontaje de rack.
Desmontaje de rack mural, de dimensiones máximas 600x600x500 mm, con medios manuales, y recuperación, acopio y montaje del material en el mismo emplazamiento, y carga manual sobre camión o contenedor.
Criterio de valoración económica: El precio incluye el desmontaje de los accesorios y de los soportes de fijación.
Incluye: Desmontaje del elemento. Clasificación y etiquetado. Acopio de los materiales a reutilizar. Reposición del elemento. Retirada y acopio de los restos de obra. Limpieza de los restos de obra. Carga manual de los restos de obra sobre camión o contenedor.
Criterio de medición de proyecto: Número de unidades previstas, según documentación gráfica de Proyecto.
Criterio de medición de obra: Se medirá el número de unidades realmente desmontadas según especificaciones de Proyecto.

| Código | Ud | Descripción | Rendimiento | Precio | Importe |
|---|---|---|---|---|---|
| mo003 | h | Operario electricista. (mano de obra) | 1.234 | 32.35 | 39.92 |
| mo102 | h | Oficial electricista. (mano de obra) | 1.234 | 21.82 | 26.93 |
| % | % | Herramientas | 2 % | 66.85 | 1.34 |
|  |  | Costes directos |  |  | 68.19 |
